# Prueba sobre una serie de probetas prismáticas de mortero de cemento, con determinación de: eflorescencias

- Propiedad del archivo: CYPE INGENIEROS, S.A.
- Formato: FIEBDC-3/2002
- Ámbito geográfico: Chile
- Divisa: CHL
- Costes indirectos: 3.00 %
- Gastos generales: 13.00 %
- Beneficio industrial: 6.00 %
- IVA: 19.00 %

## X Control de calidad y pruebas

### XA Morteros, yesos, cales, escayolas y cementos

#### XAM Morteros

**XAM030** Ud Prueba sobre una serie de probetas prismáticas de mortero de cemento, con determinación de: eflorescencias.
Pruebas a realizar en laboratorio acreditado en el área técnica correspondiente, sobre una serie de probetas prismáticas de mortero de cemento, tomadas en obra, para la determinación de las siguientes características: eflorescencias. Incluso desplazamiento a obra e informe de resultados.
Incluye: Desplazamiento a obra. Toma de muestras. Fabricación y curado de probetas y realización de pruebas. Redacción de informe de los resultados de las pruebas realizadas.
Criterio de medición de proyecto: Prueba a realizar, según documentación del Plan de control de calidad.

| Código | Ud | Descripción | Rendimiento | Precio | Importe |
|---|---|---|---|---|---|
| mt49des010 | Ud | Repercusión de desplazamiento a obra para la toma de muestras. (material) | 1.000 | 422.81 | 422.81 |
| mt49moc020 | Ud | Toma en obra de muestras de mortero de cemento, cuyo peso no exceda de 50 kg. (material) | 1.000 | 18294.90 | 18294.90 |
| mt49moc070 | Ud | Prueba para determinar las eflorescencias de una muestra de mortero, aplicando la normativa del ladrillo cerámico, sobre seis probetas de 4x4x16 cm, previamente fabricadas. (material) | 1.000 | 70614.20 | 70614.20 |
| mt49moc120 | Ud | Informe de resultados de las pruebas realizadas sobre una muestra de mortero de cemento. (material) | 1.000 | 54884.69 | 54884.69 |
| % | % | Herramientas | 2 % | 144216.60 | 2884.33 |
|  |  | Costes directos |  |  | 147100.93 |
