# Rehabilitación energética de edificio mediante la incorporación de sistema de captación solar térmica

- Propiedad del archivo: CYPE INGENIEROS, S.A.
- Formato: FIEBDC-3/2002
- Ámbito geográfico: Chile
- Divisa: CHL
- Costes indirectos: 3.00 %
- Gastos generales: 13.00 %
- Beneficio industrial: 6.00 %
- IVA: 19.00 %

## Z Rehabilitación energética

### ZC Calefacción, climatización y A.C.S.

#### ZCB Captación solar

**ZCB007** Ud Rehabilitación energética de edificio mediante la incorporación de sistema de captación solar térmica, completo, para instalación individual, formado por panel de acero inoxidable con tratamiento selectivo, color azul, de 2031x1060x290 mm, superficie útil 2 m², bomba circuladora de accionamiento eléctrico con panel solar fotovoltaico, disipador de calor estático, intercambiador, depósito integrado, válvulas de seguridad, líquido solar y aislamiento térmico, todo ello integrado en carcasa estanca, con estructura de soporte para colocación integrada en cubierta inclinada.
Rehabilitación energética de edificio mediante la incorporación de sistema de captación solar térmica, completo, para instalación individual, formado por panel de acero inoxidable con tratamiento selectivo, color azul, de 2031x1060x290 mm, superficie útil 2 m², bomba circuladora de accionamiento eléctrico con panel solar fotovoltaico, disipador de calor estático, intercambiador, depósito integrado, válvulas de seguridad, líquido solar y aislamiento térmico, todo ello integrado en carcasa estanca, con estructura de soporte para colocación integrada en cubierta inclinada.
Incluye: Replanteo del conjunto. Colocación de la estructura soporte. Colocación y fijación de los paneles sobre la estructura soporte. Conexionado con la red de conducción de agua. Comprobación de su correcto funcionamiento.
Criterio de medición de proyecto: Número de unidades previstas, según documentación gráfica de Proyecto.
Criterio de medición de obra: Se medirá el número de unidades realmente ejecutadas según especificaciones de Proyecto.

| Código | Ud | Descripción | Rendimiento | Precio | Importe |
|---|---|---|---|---|---|
| mt38cso010a | Ud | Sistema de captación solar térmica, completo, para instalación individual, formado por panel de acero inoxidable con tratamiento selectivo, color azul, de 2031x1060x290 mm, superficie útil 2 m², bomba circuladora de accionamiento eléctrico con panel solar fotovoltaico, disipador de calor estático, intercambiador, depósito integrado, válvulas de seguridad, líquido solar y aislamiento térmico, todo ello integrado en carcasa estanca. (material) | 1.000 | 2618795.85 | 2618795.85 |
| mo009 | h | Maestro 1ª instalador de captadores solares. (mano de obra) | 3.670 | 5628.66 | 20657.18 |
| mo108 | h | Ayudante instalador de captadores solares. (mano de obra) | 3.670 | 4056.56 | 14887.58 |
| % | % | Herramientas | 2 % | 2654340.61 | 53086.81 |
|  |  | Costes directos |  |  | 2707427.42 |
