# Sistema ETICS Wall-Term "REVETÓN" de aislamiento térmico por el exterior de fachada existente

- Propiedad del archivo: CYPE INGENIEROS, S.A.
- Formato: FIEBDC-3/2002
- Ámbito geográfico: Chile
- Divisa: CHL
- Costes indirectos: 3.00 %
- Gastos generales: 13.00 %
- Beneficio industrial: 6.00 %
- IVA: 19.00 %

## Z Rehabilitación energética

### ZF Cerramientos verticales: adición de aislamiento térmico

#### ZFF Sistemas ETICS de aislamiento exterior de fachadas

**ZFF060** m² Sistema ETICS Wall-Term "REVETÓN" de aislamiento térmico por el exterior de fachada existente.
Rehabilitación energética de fachada, mediante aislamiento térmico por el exterior, con el sistema Wall-Term "REVETÓN", con DITE - 07/0002, compuesto por: panel rígido de poliestireno expandido, Wall-Term EPS Blanco "REVETÓN", de superficie lisa y mecanizado lateral recto, de 60 mm de espesor, fijado al soporte con adhesivo Wall-Term "REVETÓN", mezclado con un 30% de cemento CEM II, y fijaciones mecánicas con taco de expansión y clavo de polipropileno; capa de regularización de adhesivo Wall-Term "REVETÓN", mezclado con un 30% de cemento CEM II, armado con malla de fibra de vidrio antiálcalis, Armadura Wall-Term "REVETÓN", de 4x4 mm de luz de malla, de 160 g/m² de masa superficial y 0,5 mm de espesor; capa de acabado de revestimiento decorativo acrílico, Revetón 1000 "REVETÓN", de color blanco, acabado rayado, sobre imprimación, Similar Liso "REVETÓN", de color blanco. Incluso perfiles de arranque Wall-Term "REVETÓN", de aluminio y perfiles de esquina Wall-Term "REVETÓN", de aluminio, con malla.
Criterio de valoración económica: El precio incluye la ejecución de remates en los encuentros con paramentos, revestimientos u otros elementos recibidos en su superficie, pero no incluye la preparación de la superficie soporte.
Incluye: Colocación de la malla de arranque. Colocación del perfil de arranque. Corte y preparación del aislamiento. Colocación del aislamiento sobre el paramento. Lijado de toda la superficie. Colocación del resto de perfiles. Resolución de los puntos singulares. Aplicación del mortero base y colocación de la malla de fibra de vidrio en la capa de regularización. Formación de juntas. Aplicación de la capa de acabado.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mar210d | m | Perfil de arranque, Wall-Term "REVETÓN", de aluminio, en "U", de 60 mm de anchura, con goterón, para nivelación y soporte de los paneles aislantes de los sistemas de aislamiento térmico por el exterior sobre la línea de zócalo. (material) | 0.100 | 2794.66 | 279.47 |
| mt28mar010a | kg | Adhesivo Wall-Term "REVETÓN", compuesto por copolímeros en dispersión acuosa, áridos seleccionados y pigmentos, para adherir y reforzar los paneles aislantes, y como capa base. (material) | 10.000 | 1573.74 | 15737.40 |
| mt08cet020a | t | Cemento CEM II / A-P 32,5 N, a granel. (material) | 0.003 | 53829.57 | 161.49 |
| mt16per010e | m² | Panel rígido de poliestireno expandido, Wall-Term EPS Blanco "REVETÓN", de superficie lisa y mecanizado lateral recto, de 60 mm de espesor, color blanco, resistencia térmica 1,65 m²K/W, conductividad térmica 0,037 W/(mK), densidad 20 kg/m³, Euroclase E de reacción al fuego, con código de designación EPS--L2-W1-T1-S2-P4-DS(N)2-BS150-CS(10)60-TR150. (material) | 1.050 | 13159.73 | 13817.72 |
| mt16per023b | Ud | Taco de expansión de fibra de vidrio reforzada con poliamida, Espiga Wall-Term "REVETÓN", de 110 mm de longitud, con aro de estanqueidad y clavo de polipropileno para fijación de placas aislantes. (material) | 6.000 | 371.18 | 2227.08 |
| mt28mar222a | m | Perfil de esquina, Wall-Term "REVETÓN", de aluminio, con malla incorporada de 10 y 15 cm de anchura a cada lado del perfil, para refuerzo de cantos. (material) | 0.500 | 1510.81 | 755.41 |
| mt28mar230a | m² | Malla de fibra de vidrio antiálcalis, Armadura Wall-Term "REVETÓN", de 4x4 mm de luz de malla, de 160 g/m² de masa superficial y 0,5 mm de espesor, con 306 kp/cm² de resistencia a tracción, para armar morteros. (material) | 1.100 | 1296.82 | 1426.50 |
| mt28mar060a | kg | Imprimación, Similar Liso "REVETÓN", de color blanco, de color blanco, acabado mate, textura lisa, compuesta por copolímeros acrílicos en dispersión acuosa, dióxido de titanio y pigmentos extendedores seleccionados, impermeable al agua de lluvia, permeable al vapor de agua, antimoho y antiverdín y resistente a los rayos UV y a los álcalis; para aplicar con brocha o rodillo. (material) | 0.100 | 4416.35 | 441.64 |
| mt28mar020ab | kg | Revestimiento decorativo acrílico, Revetón 1000 "REVETÓN", de color blanco, acabado rayado, compuesto por copolímeros acrílicos en dispersión acuosa, cargas de granulometría controlada, dióxido de titanio y pigmentos extendedores seleccionados, antimoho y antiverdín, impermeable al agua de lluvia, permeable al vapor de agua y con resistencia a los rayos UV y a los álcalis, para aplicar con llana metálica o de madera. (material) | 2.750 | 2745.46 | 7550.02 |
| mo054 | h | Maestro 1ª montador de aislamientos. (mano de obra) | 0.124 | 6716.93 | 832.90 |
| mo101 | h | Ayudante montador de aislamientos. (mano de obra) | 0.124 | 4883.56 | 605.56 |
| mo039 | h | Maestro 1ª revocador. (mano de obra) | 0.745 | 6536.54 | 4869.72 |
| mo079 | h | Ayudante revocador. (mano de obra) | 0.745 | 4883.56 | 3638.25 |
| % | % | Herramientas | 2 % | 52343.16 | 1046.86 |
|  |  | Costes directos |  |  | 53390.02 |
