# Rehabilitación energética de edificio mediante la colocación de boca de extracción

- Propiedad del archivo: CYPE INGENIEROS, S.A.
- Formato: FIEBDC-3/2002
- Ámbito geográfico: Chile
- Costes indirectos: 3.00 %
- Gastos generales: 13.00 %
- Beneficio industrial: 6.00 %
- IVA: 16.00 %

## Z Rehabilitación energética

### ZV Ventilación

#### ZVM Sistemas de ventilación mecánica

**ZVM030** Ud Rehabilitación energética de edificio mediante la colocación de boca de extracción, higrorregulable, modelo BAHIA C1 Higro 12-70 "ALDER", caudal máximo 19,4 l/s, para paredes o techos de locales húmedos (cocina), para sistema de ventilación mecánica controlada.
Incluye: Replanteo. Conexionado y fijación del elemento al ducto de extracción.

| Código | Ud | Descripción | Rendimiento | Precio | Importe |
|---|---|---|---|---|---|
| mt20sva080sa | Ud | Boca de extracción, higrorregulable, modelo BAHIA C1 Higro 12-70 "ALDER", caudal máximo 19,4 l/s, de 125 mm de diámetro de conexión, 160x47,6x227,7 mm, aislamiento acústico de 36 dB, y sensor de humedad de nylon, para colocar en paredes o techos de locales húmedos (cocina), al inicio del ducto de extracción. (material) | 1.000 | 90.35 | 90.35 |
| mo009 | h | Maestro 1ª montador. (mano de obra) | 0.181 | 7.01 | 1.27 |
| mo075 | h | Ayudante montador. (mano de obra) | 0.181 | 4.77 | 0.86 |
| % | % | Costes directos complementarios | 2 % | 92.48 | 1.85 |
|  |  | Costes directos |  |  | 94.33 |
