# Radier ventilado de hormigón armado de 20+4 cm de canto

- Propiedad del archivo: CYPE INGENIEROS, S.A.
- Formato: FIEBDC-3/2002
- Ámbito geográfico: Chile
- Divisa: CHL
- Costes indirectos: 3.00 %
- Gastos generales: 13.00 %
- Beneficio industrial: 6.00 %
- IVA: 19.00 %

**ANS020** m² Radier ventilado de hormigón armado de 20+4 cm de canto, sobre moldaje perdido de módulos de polipropileno reciclado, realizado con hormigón H20 (20) 20/6, no expuesto a ciclos hielo-deshielo, exposición a sulfatos despreciable, sin requerimiento de permeabilidad, no expuesto a ambientes salinos, docilidad blanda, preparado en obra, con cemento grado normal, y vaciado con medios manuales, y malla electrosoldada sin economía de borde tipo C 131 de acero AT56-50H, separación 150x150 mm y Ø longitudinal 5,0 mm como armadura de reparto, colocada sobre separadores homologados en capa de compresión de 4 cm de espesor; con juntas de retracción de 5 mm de espesor, mediante corte con disco de diamante; apoyado todo ello sobre emplantillado de hormigón. Incluso panel de poliestireno expandido de 3 cm de espesor, para la ejecución de juntas de proyecto.
Radier ventilado de hormigón armado de 20+4 cm de canto, sobre moldaje perdido de módulos de polipropileno reciclado, realizado con hormigón H20 (20) 20/6, no expuesto a ciclos hielo-deshielo, exposición a sulfatos despreciable, sin requerimiento de permeabilidad, no expuesto a ambientes salinos, docilidad blanda, preparado en obra, con cemento grado normal, y vaciado con medios manuales, y malla electrosoldada sin economía de borde tipo C 131 de acero AT56-50H, separación 150x150 mm y Ø longitudinal 5,0 mm como armadura de reparto, colocada sobre separadores homologados en capa de compresión de 4 cm de espesor; con juntas de retracción de 5 mm de espesor, mediante corte con disco de diamante; apoyado todo ello sobre emplantillado de hormigón. Incluso panel de poliestireno expandido de 3 cm de espesor, para la ejecución de juntas de proyecto.
Incluye: Replanteo de las piezas. Corte de las piezas. Colocación y montaje de las piezas. Resolución de encuentros. Realización de los orificios de paso de instalaciones. Colocación de los elementos para paso de instalaciones. Colocación de la malla electrosoldada. Preparación del hormigón. Vaciado, extendido y vibrado del hormigón. Regleado y nivelación de la capa de compresión. Curado del hormigón. Replanteo de las juntas de retracción. Corte del hormigón. Limpieza final de las juntas de retracción.
Criterio de medición de proyecto: Superficie medida según documentación gráfica de Proyecto.
Criterio de medición de obra: Se medirá la superficie realmente ejecutada según especificaciones de Proyecto, sin deducir la superficie ocupada por los pilares situados dentro de su perímetro.
Criterio de valoración económica: El precio no incluye la capa de emplantillado de hormigón.

| Código | Ud | Descripción | Rendimiento | Precio | Importe |
|---|---|---|---|---|---|
| mt07cid010j | m² | Moldaje perdido de módulos de polipropileno reciclado, de 50x50x20 cm, para radieres y losas sanitarias ventiladas. (material) | 1.050 | 6130.90 | 6437.45 |
| mt07aco100a | kg | Acero en barras con resaltes, A63-42H, de varios diámetros, según NCh204.Of77. (material) | 2.000 | 636.50 | 1273.00 |
| mt08var050 | kg | Alambre galvanizado para atar, de 1,30 mm de diámetro. (material) | 0.010 | 613.28 | 6.13 |
| mt07ame110ccb | m² | Malla electrosoldada sin economía de borde tipo C 131 de acero AT56-50H, separación 150x150 mm, con barras longitudinales de 5 mm de diámetro y barras transversales de 5,0 mm de diámetro, según NCh 218.Of77. (material) | 1.100 | 1824.36 | 2006.80 |
| mt08aaa010a | m³ | Agua. (material) | 0.016 | 836.31 | 13.38 |
| mt01arg000e | m³ | Arena cribada. (material) | 0.044 | 9997.07 | 439.87 |
| mt01arg001em | m³ | Árido grueso homogeneizado de tamaño máximo 20 mm. (material) | 0.076 | 16346.57 | 1242.34 |
| mt08cem000e | kg | Cemento gris en sacos. (material) | 28.101 | 91.10 | 2560.00 |
| mt07aco020o | Ud | Separador homologado para malla electrosoldada. (material) | 1.000 | 48.96 | 48.96 |
| mt16pea020c | m² | Panel rígido de poliestireno expandido, mecanizado lateral recto, de 30 mm de espesor, resistencia térmica 0,8 m²K/W, conductividad térmica 0,036 W/(mK), para junta de proyecto. (material) | 0.092 | 1781.99 | 163.94 |
| mq06vib020 | h | Regla vibrante de 3 m. (maquinaria) | 0.095 | 2540.22 | 241.32 |
| mq06hor010 | h | Concretera. (maquinaria) | 0.068 | 913.82 | 62.14 |
| mq06cor020 | h | Equipo para corte de juntas en radieres de hormigón. (maquinaria) | 0.087 | 5167.47 | 449.57 |
| mo044 | h | Maestro 1ª carpintero de obra gruesa. (mano de obra) | 0.015 | 5705.25 | 85.58 |
| mo091 | h | Ayudante carpintero de obra gruesa. (mano de obra) | 0.015 | 4239.68 | 63.60 |
| mo043 | h | Maestro 1ª enfierrador. (mano de obra) | 0.027 | 5705.25 | 154.04 |
| mo090 | h | Ayudante enfierrador. (mano de obra) | 0.027 | 4239.68 | 114.47 |
| mo112 | h | Jornal especializado de construcción. (mano de obra) | 0.101 | 3973.80 | 401.35 |
| % | % | Herramientas | 2 % | 15763.94 | 315.28 |
|  |  | Costes directos |  |  | 16079.22 |
