# Apertura de cajeado en suelo de grava suelta, hasta alcanzar la cara superior del cimiento a recalzar, situada a una profundidad máxima de 1,0 m, con medios mecánicos, y carga a camión o contenedor

- Propiedad del archivo: CYPE INGENIEROS, S.A.
- Formato: FIEBDC-3/2002
- Ámbito geográfico: Chile
- Divisa: CHL
- Costes indirectos: 3.00 %
- Gastos generales: 13.00 %
- Beneficio industrial: 6.00 %
- IVA: 19.00 %

**AZA010** m³ Apertura de cajeado en suelo de grava suelta, hasta alcanzar la cara superior del cimiento a recalzar, situada a una profundidad máxima de 1,0 m, con medios mecánicos, y carga a camión o contenedor.
Apertura de cajeado en suelo de grava suelta, hasta alcanzar la cara superior del cimiento a recalzar, situada a una profundidad máxima de 1,0 m, con medios mecánicos, y carga a camión o contenedor.
Incluye: Replanteo general y fijación de los puntos y niveles de referencia. Excavación en sucesivas franjas horizontales y extracción de tierras. Refinado de fondos y laterales a mano, con extracción de las tierras. Carga a camión o contenedor de los materiales excavados.
Criterio de medición de proyecto: Volumen medido sobre las secciones teóricas de la excavación, según documentación gráfica de Proyecto.
Criterio de medición de obra: Se medirá el volumen teórico ejecutado según especificaciones de Proyecto, sin incluir los incrementos por excesos de excavación no autorizados, ni el relleno necesario para reconstruir la sección teórica por defectos imputables al Contratista. Se medirá la excavación una vez realizada y antes de que sobre ella se efectúe ningún tipo de relleno. Si el Contratista cerrase la excavación antes de conformada la cubicación, se entenderá que se aviene a lo que unilateralmente determine el director de la ejecución de la obra.
Criterio de valoración económica: El precio no incluye el transporte de los materiales excavados.

| Código | Ud | Descripción | Rendimiento | Precio | Importe |
|---|---|---|---|---|---|
| mq01exn010a | h | Miniretroexcavadora sobre neumáticos, de 12,3 kW. (maquinaria) | 0.205 | 17950.15 | 3679.78 |
| mo113 | h | Jornal construcción. (mano de obra) | 0.187 | 3903.77 | 730.00 |
| % | % | Herramientas | 2 % | 4409.78 | 88.20 |
|  |  | Costes directos |  |  | 4497.98 |
