# Cajeado lateral horizontal en fundación existente de hormigón

- Propiedad del archivo: CYPE INGENIEROS, S.A.
- Formato: FIEBDC-3/2002
- Ámbito geográfico: Chile
- Divisa: CHL
- Costes indirectos: 3.00 %
- Gastos generales: 13.00 %
- Beneficio industrial: 6.00 %
- IVA: 19.00 %

**CZO020** m Cajeado lateral horizontal en fundación existente de hormigón, de 15x15 cm de sección, con martillo neumático, para conexión lateral entre la fundación existente y la nueva fundación de hormigón, en recalce de fundación.
Cajeado lateral horizontal en fundación existente de hormigón, de 15x15 cm de sección, con martillo neumático, para conexión lateral entre la fundación existente y la nueva fundación de hormigón, en recalce de fundación.
Incluye: Ejecución de entrante en fundación existente. Retirada y acopio de escombros. Carga manual de escombros sobre camión o contenedor.
Criterio de medición de proyecto: Longitud medida según documentación gráfica de Proyecto.
Criterio de medición de obra: Se medirá la longitud realmente ejecutada según especificaciones de Proyecto.
Criterio de valoración económica: El precio no incluye la nueva fundación.

| Código | Ud | Descripción | Rendimiento | Precio | Importe |
|---|---|---|---|---|---|
| mq05mai030 | h | Martillo neumático. (maquinaria) | 1.093 | 2219.29 | 2425.68 |
| mq05pdm010a | h | Compresor portátil eléctrico 2 m³/min de caudal. (maquinaria) | 0.547 | 2072.43 | 1133.62 |
| mo089 | h | Ayudante de estructurista. (mano de obra) | 2.569 | 4239.68 | 10891.74 |
| % | % | Herramientas | 2 % | 14451.04 | 289.02 |
|  |  | Costes directos |  |  | 14740.06 |
