# Transporte, puesta en obra y retirada de equipo completo para la realización de inyecciones de resinas expansivas a presión

- Propiedad del archivo: CYPE INGENIEROS, S.A.
- Formato: FIEBDC-3/2002
- Ámbito geográfico: Chile
- Divisa: CHL
- Costes indirectos: 3.00 %
- Gastos generales: 13.00 %
- Beneficio industrial: 6.00 %
- IVA: 19.00 %

**CZT001** Ud Transporte, puesta en obra y retirada de equipo completo para la realización de inyecciones de resinas expansivas a presión, mediante el empleo de tubos manguito, a una distancia de entre 100 y 200 km.
Transporte, puesta en obra y retirada de equipo completo para la realización de inyecciones de resinas expansivas a presión, mediante el empleo de tubos manguito, a una distancia de entre 100 y 200 km.
Incluye: Transporte a la obra. Montaje del equipo. Desmontaje del equipo. Retirada del equipo.
Criterio de medición de proyecto: Número de unidades previstas, según documentación gráfica de Proyecto.
Criterio de medición de obra: Se medirá el número de unidades realmente ejecutadas según especificaciones de Proyecto.
Criterio de valoración económica: El precio incluye el desplazamiento a la obra del personal especializado y el transporte de los materiales.

| Código | Ud | Descripción | Rendimiento | Precio | Importe |
|---|---|---|---|---|---|
| mq03mpi010c | Ud | Transporte, puesta en obra y retirada de equipo completo para realización de inyecciones de resinas expansivas a presión, mediante el empleo de tubos-manguito, a una distancia de entre 100 y 200 km. (maquinaria) | 1.171 | 1463209.06 | 1713417.81 |
| % | % | Herramientas | 2 % | 1713417.81 | 34268.36 |
|  |  | Costes directos |  |  | 1747686.17 |
