# Desagüe horizontal de acero inoxidable AISI 304, formado por placa en L de 100x100 mm, y tubo de salida de 45 mm de diámetro y 250 mm de longitud, recibida con adhesivo cementoso

- Propiedad del archivo: CYPE INGENIEROS, S.A.
- Formato: FIEBDC-3/2002
- Ámbito geográfico: Chile
- Costes indirectos: 3.00 %
- Gastos generales: 13.00 %
- Beneficio industrial: 6.00 %
- IVA: 19.00 %

**HRG010** Ud Desagüe horizontal de acero inoxidable AISI 304, formado por placa en L de 100x100 mm, y tubo de salida de 45 mm de diámetro y 250 mm de longitud, recibida con adhesivo cementoso.
Formación de desagüe horizontal de acero inoxidable AISI 304, formado por placa en L de 100x100 mm, y tubo de salida de 45 mm de diámetro y 250 mm de longitud, recibida con una capa de adhesivo cementoso flexible. Incluso nivelación y remate de la imprimación en caso necesario.
Incluye: Replanteo de las piezas. Colocación, aplomado, nivelación y alineación. Sellado de juntas y limpieza.
Criterio de medición de proyecto: Número de unidades previstas, según documentación gráfica de Proyecto.
Criterio de medición de obra: Se medirá el número de unidades realmente ejecutadas según especificaciones de Proyecto.

| Código | Ud | Descripción | Rendimiento | Precio | Importe |
|---|---|---|---|---|---|
| mt20wwa040 | kg | Adhesivo cementoso flexible y de gran adherencia. (material) | 0.300 | 0.42 | 0.13 |
| mt15res080a | Ud | Desagüe horizontal de acero inoxidable AISI 304, formado por placa en L de 100x100 mm, y tubo de salida de 45 mm de diámetro y 250 mm de longitud. (material) | 1.000 | 96.72 | 96.72 |
| mo020 | h | Maestro 1ª construcción. (mano de obra) | 0.127 | 6.29 | 0.80 |
| mo113 | h | Jornal construcción. (mano de obra) | 0.127 | 4.46 | 0.57 |
| % | % | Herramientas | 2 % | 98.22 | 1.96 |
|  |  | Costes directos |  |  | 100.18 |
