# Cornisa de fachada realizada mediante piezas prefabricadas de hormigón, de color blanco, de 20x30x17 cm

- Propiedad del archivo: CYPE INGENIEROS, S.A.
- Formato: FIEBDC-3/2002
- Ámbito geográfico: Chile
- Costes indirectos: 3.00 %
- Gastos generales: 13.00 %
- Beneficio industrial: 6.00 %
- IVA: 19.00 %

**HRM010** m Cornisa de fachada realizada mediante piezas prefabricadas de hormigón, de color blanco, de 20x30x17 cm.
Formación de moldura con piezas prefabricadas de hormigón, de color blanco, de 20x30x17 cm, con goterón y anclaje metálico de acero inoxidable, en cornisa de fachada, recibida con mortero de cemento, confeccionado en obra, con aditivo hidrófugo, dosificación 1:4, creando una pendiente suficiente para evacuar el agua. Incluso rejuntado entre piezas y uniones con los muros con mortero de juntas especial para revestimientos de prefabricados de hormigón, relleno del interior de la pieza con hormigón armado H25 (20) 20/6, no expuesto a ciclos hielo-deshielo, exposición a sulfatos despreciable, sin requerimiento de permeabilidad, no expuesto a ambientes salinos, docilidad blanda preparado en central y vaciado con balde concretero, colocación de las armaduras longitudinales de acero A63-42H y tratamiento de protección suplementaria mediante aplicación sobre el conjunto de pintura hidrófuga incolora en dos capas.
Incluye: Replanteo de las piezas. Colocación, aplomado, nivelación y alineación de las piezas. Rejuntado y limpieza. Vaciado y compactación del hormigón. Colocación de la armadura. Aplicación en dos capas de la pintura hidrófuga incolora.
Criterio de medición de proyecto: Longitud medida a ejes, según documentación gráfica de Proyecto.
Criterio de medición de obra: Se medirá, a ejes, la longitud realmente ejecutada según especificaciones de Proyecto.

| Código | Ud | Descripción | Rendimiento | Precio | Importe |
|---|---|---|---|---|---|
| mt08aaa010a | m³ | Agua. (material) | 0.006 | 1.09 | 0.01 |
| mt01arg005a | t | Arena de cantera, para mortero preparado en obra. (material) | 0.027 | 14.38 | 0.39 |
| mt08cem000e | kg | Cemento gris en sacos. (material) | 6.840 | 0.12 | 0.82 |
| mt08adt010 | kg | Aditivo hidrófugo para imprimación de morteros u hormigones. (material) | 0.137 | 0.87 | 0.12 |
| mt20mhp020b | m | Piezas prefabricadas de hormigón, color blanco, de 20x30x17 cm, para formación de cornisa de fachada. (material) | 1.050 | 24.17 | 25.38 |
| mt09mcr235 | kg | Mortero de juntas para prefabricados de hormigón y piedra artificial, compuesto de cemento, áridos, pigmentos y aditivos especiales. (material) | 0.282 | 1.74 | 0.49 |
| mt10haf090aiem | m³ | Hormigón H25 (20) 20/6, no expuesto a ciclos hielo-deshielo, exposición a sulfatos despreciable, sin requerimiento de permeabilidad, no expuesto a ambientes salinos, docilidad blanda, preparado en central, con cemento grado normal, según NCh 170.Of85 y ACI 318-08. (material) | 0.040 | 74.50 | 2.98 |
| mt07aco100a | kg | Acero en barras con resaltes, A63-42H, diámetros varios, según NCh204.Of77. (material) | 1.776 | 0.73 | 1.30 |
| mt28pcs010 | l | Tratamiento superficial hidrofugante, de superficie invisible. (material) | 0.180 | 7.12 | 1.28 |
| mq06hor010 | h | Concretera. (maquinaria) | 0.014 | 1.19 | 0.02 |
| mo020 | h | Maestro 1ª construcción. (mano de obra) | 0.254 | 6.29 | 1.60 |
| mo113 | h | Jornal construcción. (mano de obra) | 0.436 | 4.46 | 1.94 |
| % | % | Herramientas | 2 % | 36.33 | 0.73 |
|  |  | Costes directos |  |  | 37.06 |
