# Caldera a gas, colectiva, de condensación, de pie, de acero inoxidable

- Propiedad del archivo: CYPE Ingenieros S.A.
- Formato: FIEBDC-3/2016
- Programa: Generador de precios de la construcción. CYPE Ingenieros, S.A.
- Fecha: 17/05/2024
- Ámbito geográfico: Chile
- Divisa: CHL
- Costes indirectos: 3 %
- Gastos generales: 13 %
- Beneficio industrial: 6 %
- IVA: 19 %

## I Instalaciones

### IC Calefacción, refrigeración, climatización y A.C.S.

#### ICG Calderas a gas

**ICG234** Ud Caldera a gas, colectiva, de condensación, de pie, de acero inoxidable.
Caldera de pie, de condensación, con cuerpo de acero inoxidable y quemador de premezcla de gas natural y propano con encendido electrónico, potencia útil (80/60°C) 85 kW, potencia útil (50/30°C) 91,8 kW, rendimiento útil (80/60°C) 97,3%, rendimiento útil (50/30°C) 105,5%, rendimiento útil (50/30°C) al 30% de la carga 108,2%, peso 104 kg, emisión de NOx clase 6, regulación con salidas para 3 circuitos directos de calefacción y A.C.S., entradas para sondas de temperatura, señal de alarma, función antilegionela, tres programaciones horarias, posibilidad de control remoto desde un smartphone, tablet o PC con navegador de internet y de control de hasta 15 calderas en cascada, y sonda de temperatura exterior. Incluso y desagüe a sumidero para el vaciado de la caldera y el drenaje de la válvula de seguridad, sin incluir el ducto para evacuación de los productos de la combustión. Totalmente montada, conexionada y probada.
Incluye: Replanteo. Presentación de los elementos. Montaje de la caldera y sus accesorios. Conexionado con las redes de conducción de agua, de gas, de salubridad y eléctrica, y con el ducto de evacuación de los productos de la combustión. Puesta en marcha.
Criterio de medición de proyecto: Número de unidades previstas, según documentación gráfica de Proyecto.
Criterio de medición de obra: Se medirá el número de unidades realmente ejecutadas según especificaciones de Proyecto.

| Código | Ud | Descripción | Rendimiento | Precio | Importe |
|---|---|---|---|---|---|
| mt38bax025c | Ud | Caldera de pie, de condensación, con cuerpo de acero inoxidable y quemador de premezcla de gas natural y propano con encendido electrónico, potencia útil (80/60°C) 85 kW, potencia útil (50/30°C) 91,8 kW, rendimiento útil (80/60°C) 97,3%, rendimiento útil (50/30°C) 105,5%, rendimiento útil (50/30°C) al 30% de la carga 108,2%, peso 104 kg, emisión de NOx clase 6, regulación con salidas para 3 circuitos directos de calefacción y A.C.S., entradas para sondas de temperatura, señal de alarma, función antilegionela, tres programaciones horarias, posibilidad de control remoto desde un smartphone, tablet o PC con navegador de internet y de control de hasta 15 calderas en cascada, y sonda de temperatura exterior. (material) | 1 | 6267167.17 | 6267167.170 |
| mt38www050 | Ud | Desagüe a sumidero, para el drenaje de la válvula de seguridad, compuesto por 1 m de tubo de acero negro de 1/2" y embudo desagüe, incluso accesorios y piezas especiales. (material) | 1 | 16974.99 | 16974.990 |
| mt38www010 | Ud | Material auxiliar para instalaciones de calefacción. (material) | 1 | 1901.2 | 1901.200 |
| mo004 | h | Maestro 1ª calefactor. (mano de obra) | 4.952 | 8556.75 | 42373.026 |
| mo103 | h | Ayudante calefactor. (mano de obra) | 4.952 | 6212.96 | 30766.578 |
| % | % | Herramientas | 2 % | 6359182.964 | 127183.659 |
|  |  | Costes directos |  |  | 6486366.623 |

## Recursos

**mt38bax025c** Ud Caldera de pie, de condensación
Datos técnicos: Coste energético 7435.118 MJ; Emisión de CO2 585.092 kg
Residuos:
- embalaje: re150101 Envases de papel y cartón. (componente de residuo); rendimiento 2.684 kg; Código LER 15 01 01; Masa del elemento 1 kg; Volumen 0.001333 m3
- embalaje: re170201 Madera. (componente de residuo); rendimiento 0.669 kg; Código LER 17 02 01; Masa del elemento 1 kg; Volumen 0.000909 m3
