# Canalización de protección de cableado de unidad de aire acondicionado

- Propiedad del archivo: CYPE Ingenieros S.A.
- Formato: FIEBDC-3/2016
- Programa: Generador de precios de la construcción. CYPE Ingenieros, S.A.
- Fecha: 18/05/2024
- Ámbito geográfico: Chile
- Divisa: CHL
- Costes indirectos: 3 %
- Gastos generales: 13 %
- Beneficio industrial: 6 %
- IVA: 19 %

## I Instalaciones

### IC Calefacción, refrigeración, climatización y A.C.S.

#### ICN Unidades autónomas de climatización

**ICN016** m Canalización de protección de cableado de unidad de aire acondicionado.
Canalización de protección de cableado, empotrada, formada por tubo de polipropileno flexible, corrugado, de 20 mm de diámetro nominal, con IP547.
Incluye: Replanteo. Tendido y fijación de la canalización de protección.
Criterio de medición de proyecto: Longitud medida según documentación gráfica de Proyecto.
Criterio de medición de obra: Se medirá la longitud realmente ejecutada según especificaciones de Proyecto.

| Código | Ud | Descripción | Rendimiento | Precio | Importe |
|---|---|---|---|---|---|
| mt35aia050b | m | Tubo curvable de polipropileno, transversalmente elástico, corrugado, de color gris, de 20 mm de diámetro nominal, para canalización empotrada en obra de albañilería (suelos, paredes y techos). Resistencia a la compresión 750 N, resistencia al impacto 2 julios, temperatura de trabajo -5°C hasta 90°C, con grado de protección IP547, propiedades eléctricas: aislante, no propagador de la llama. (material) | 1 | 987.94 | 987.940 |
| mo003 | h | Maestro 1ª electricista. (mano de obra) | 0.024 | 8556.75 | 205.362 |
| mo102 | h | Ayudante electricista. (mano de obra) | 0.024 | 6212.96 | 149.111 |
| % | % | Herramientas | 2 % | 1342.413 | 26.848 |
|  |  | Costes directos |  |  | 1369.261 |

Residuos:
- colocación: mt35aia050b; factor de residuo 0.0275

## Recursos

**mt35aia050b** m Tubo curvable de polipropileno
Datos técnicos: Coste energético 9.688 MJ; Emisión de CO2 0.481 kg; Código LER 17 02 03; Masa del elemento 0.1 kg; Volumen 0.000167 m3
