# Ducto oblongo

- Propiedad del archivo: CYPE Ingenieros S.A.
- Formato: FIEBDC-3/2016
- Programa: Generador de precios de la construcción. CYPE Ingenieros, S.A.
- Fecha: 18/05/2024
- Ámbito geográfico: Chile
- Divisa: CHL
- Costes indirectos: 3 %
- Gastos generales: 13 %
- Beneficio industrial: 6 %
- IVA: 19 %

## I Instalaciones

### IC Calefacción, refrigeración, climatización y A.C.S.

#### ICR Sistemas de conducción de aire

**ICR018** m Ducto oblongo.
Ducto oblongo de pared simple helicoidal de acero galvanizado, de 475x165 mm y 0,6 mm de espesor, con refuerzos, suministrado en tramos de 3 m, para instalaciones de ventilación y climatización. Incluso accesorios de montaje y elementos de fijación.
Incluye: Replanteo del recorrido de los ductos. Marcado y posterior anclaje de los soportes de los ductos. Montaje y fijación de ductos. Comprobación de su correcto funcionamiento.
Criterio de medición de proyecto: Longitud proyectada, según documentación gráfica de Proyecto, medida entre los ejes de los elementos o de los puntos a conectar, descontando las piezas especiales.
Criterio de medición de obra: Se medirá la longitud realmente ejecutada según especificaciones de Proyecto.

| Código | Ud | Descripción | Rendimiento | Precio | Importe |
|---|---|---|---|---|---|
| mt42coa100ha | m | Ducto oblongo de pared simple helicoidal de acero galvanizado, de 475x165 mm y 0,6 mm de espesor, con refuerzos, suministrado en tramos de 3 m, para instalaciones de ventilación y climatización. (material) | 1.05 | 57757.32 | 60645.186 |
| mt42coa190h | Ud | Repercusión, por m, de material auxiliar para fijación de ductos oblongos de aire de 475x165 mm en instalaciones de ventilación y climatización. (material) | 1 | 7145.23 | 7145.230 |
| mo013 | h | Maestro 1ª instalador de ductos de placa metálica. (mano de obra) | 0.061 | 8556.75 | 521.962 |
| mo084 | h | Ayudante instalador de ductos de placa metálica. (mano de obra) | 0.061 | 6224.8 | 379.713 |
| % | % | Herramientas | 2 % | 68692.091 | 1373.842 |
|  |  | Costes directos |  |  | 70065.933 |

Residuos:
- colocación: mt42coa100ha; factor de residuo 0.0293013

## Recursos

**mt42coa100ha** m Ducto oblongo de pared simple helicoidal de acero galvanizado
Datos técnicos: Coste energético 31.476 MJ; Emisión de CO2 1.530 kg; Código LER 17 04 05; Masa del elemento 3.014 kg; Volumen 0.001435 m3
Residuos:
- embalaje: re170201 Madera. (componente de residuo); rendimiento 0.011 kg; Código LER 17 02 01; Masa del elemento 1 kg; Volumen 0.000909 m3
- embalaje: re170203 Plástico. (componente de residuo); rendimiento 0.003 kg; Código LER 17 02 03; Masa del elemento 1 kg; Volumen 0.001667 m3
