# Rejilla de retorno

- Propiedad del archivo: CYPE Ingenieros S.A.
- Formato: FIEBDC-3/2016
- Programa: Generador de precios de la construcción. CYPE Ingenieros, S.A.
- Fecha: 18/05/2024
- Ámbito geográfico: Chile
- Divisa: CHL
- Costes indirectos: 3 %
- Gastos generales: 13 %
- Beneficio industrial: 6 %
- IVA: 19 %

## I Instalaciones

### IC Calefacción, refrigeración, climatización y A.C.S.

#### ICR Sistemas de conducción de aire

**ICR050** Ud Rejilla de retorno.
Rejilla de retorno, de aluminio extruido, anodizado color natural E6-C-0, con lamas horizontales regulables individualmente, de 625x125 mm, fijación oculta (con marco de montaje de lámina de acero galvanizado), montada en pared. Incluso accesorios de montaje y elementos de fijación.
Incluye: Replanteo. Montaje y fijación de la rejilla.
Criterio de medición de proyecto: Número de unidades previstas, según documentación gráfica de Proyecto.
Criterio de medición de obra: Se medirá el número de unidades realmente ejecutadas según especificaciones de Proyecto.

| Código | Ud | Descripción | Rendimiento | Precio | Importe |
|---|---|---|---|---|---|
| mt42trx010aae | Ud | Rejilla de retorno, de aluminio extruido, anodizado color natural E6-C-0, con lamas horizontales regulables individualmente, de 625x125 mm, fijación oculta (con marco de montaje de lámina de acero galvanizado). (material) | 1 | 56271.96 | 56271.960 |
| mo005 | h | Maestro 1ª instalador de climatización. (mano de obra) | 0.28 | 8556.75 | 2395.890 |
| mo104 | h | Ayudante instalador de climatización. (mano de obra) | 0.28 | 6212.96 | 1739.629 |
| % | % | Herramientas | 2 % | 60407.479 | 1208.150 |
|  |  | Costes directos |  |  | 61615.629 |

## Recursos

**mt42trx010aae** Ud Rejilla de retorno
Datos técnicos: Coste energético 52.307 MJ; Emisión de CO2 3.732 kg
Residuos:
- embalaje: re150101 Envases de papel y cartón. (componente de residuo); rendimiento 0.098 kg; Código LER 15 01 01; Masa del elemento 1 kg; Volumen 0.001333 m3
- embalaje: re170203 Plástico. (componente de residuo); rendimiento 0.049 kg; Código LER 17 02 03; Masa del elemento 1 kg; Volumen 0.001667 m3
