# Sistema de protección pasiva contra incendios de viga de acero HEA 100

- Propiedad del archivo: CYPE INGENIEROS, S.A.
- Formato: FIEBDC-3/2002
- Ámbito geográfico: Chile
- Divisa: CHL
- Costes indirectos: 3.00 %
- Gastos generales: 13.00 %
- Beneficio industrial: 6.00 %
- IVA: 19.00 %

**IOJ024** m Sistema de protección pasiva contra incendios de viga de acero HEA 100, protegida en sus 4 caras y con una resistencia al fuego de 15 minutos, sistema "PLACO", mediante recubrimiento con placas de yeso laminado Placoflam, fijadas con clips y perfiles metálicos. Incluso fijaciones, tornillería y pasta y cinta para el tratamiento de juntas.
Sistema de protección pasiva contra incendios de viga de acero HEA 100, protegida en sus 4 caras y con una resistencia al fuego de 15 minutos, sistema "PLACO", mediante recubrimiento con placas de yeso laminado Placoflam, fijadas con clips y perfiles metálicos. Incluso fijaciones, tornillería y pasta y cinta para el tratamiento de juntas.
Incluye: Replanteo. Instalación de clips. Colocación a presión de las maestras contra los clips. Atornillado de las placas a las maestras. Tratamiento de juntas. Plastecido superficial.
Criterio de medición de proyecto: Longitud medida según documentación gráfica de Proyecto.
Criterio de medición de obra: Se medirá la longitud realmente ejecutada según especificaciones de Proyecto.

| Código | Ud | Descripción | Rendimiento | Precio | Importe |
|---|---|---|---|---|---|
| mt12plk010gfncc | m² | Placa de yeso laminado DF / - 1200 / 2500 / 12,5 / con los bordes longitudinales afinados, Placoflam PPF 13 "PLACO", formada por un alma de yeso de origen natural embutida e íntimamente ligada a dos láminas de cartón fuerte, reforzada por la inclusión en la masa de fibra de vidrio de hilo corto no tejido para mejorar su cohesión a temperaturas altas. (material) | 1.123 | 5900.13 | 6625.85 |
| mt12ple200a | Ud | Clip de acero galvanizado, Fuego "PLACO", de 60x60x48 mm. (material) | 15.000 | 820.26 | 12303.90 |
| mt12plp010 | m | Perfil metálico de acero galvanizado, F-530 "PLACO", fabricado mediante laminación en frío, de 3000 mm de longitud, 45x18 mm de sección y 0,6 mm de espesor, para la realización de trasdosados autosoportantes y techos. (material) | 4.000 | 983.36 | 3933.44 |
| mt12plt010a | Ud | Tornillo autorroscante TTPC 25 "PLACO", con cabeza de trompeta, de 25 mm de longitud, para instalación de placas de yeso laminado sobre perfiles de espesor inferior a 6 mm. (material) | 50.000 | 8.37 | 418.50 |
| mt12plt010c | Ud | Tornillo autorroscante TTPC 35 "PLACO", con cabeza de trompeta, de 35 mm de longitud, para instalación de placas de yeso laminado sobre perfiles de espesor inferior a 6 mm. (material) | 25.000 | 12.19 | 304.75 |
| mt12plm020 | kg | Pasta de fraguado en polvo, Vario "PLACO", para el tratamiento de las juntas de las placas de yeso laminado. (material) | 2.000 | 1295.18 | 2590.36 |
| mt12plj030 | m | Cinta autoadhesiva de malla de fibra de vidrio, "PLACO", para refuerzo de juntas. (material) | 8.000 | 444.95 | 3559.60 |
| mo053 | h | Maestro 1ª montador de prefabricados interiores. (mano de obra) | 0.414 | 5628.66 | 2330.27 |
| mo100 | h | Ayudante montador de mamparas y sistemas de placas. (mano de obra) | 0.414 | 4063.51 | 1682.29 |
| % | % | Herramientas | 2 % | 33748.96 | 674.98 |
|  |  | Costes directos |  |  | 34423.94 |
