# Sombrerete de ABS, para ducto de salida de 125 mm de diámetro exterior, acabado liso, color gris, con malla de protección, babero de plomo de 500x500 mm y cuello de conexión a ducto con junta

- Propiedad del archivo: CYPE INGENIEROS, S.A.
- Formato: FIEBDC-3/2002
- Ámbito geográfico: Chile
- Divisa: CHL
- Costes indirectos: 3.00 %
- Gastos generales: 13.00 %
- Beneficio industrial: 6.00 %
- IVA: 19.00 %

**IVM060** Ud Sombrerete de ABS, para ducto de salida de 125 mm de diámetro exterior, acabado liso, color gris, con malla de protección, babero de plomo de 500x500 mm y cuello de conexión a ducto con junta.
Sombrerete de ABS, para ducto de salida de 125 mm de diámetro exterior, acabado liso, color gris, con malla de protección, babero de plomo de 500x500 mm y cuello de conexión a ducto con junta.
Incluye: Replanteo. Colocación.
Criterio de medición de proyecto: Número de unidades previstas, según documentación gráfica de Proyecto.
Criterio de medición de obra: Se medirá el número de unidades realmente ejecutadas según especificaciones de Proyecto.

| Código | Ud | Descripción | Rendimiento | Precio | Importe |
|---|---|---|---|---|---|
| mt42cvc120a | Ud | Sombrerete de ABS, para ducto de salida de 125 mm de diámetro exterior, acabado liso, color gris, con malla de protección, babero de plomo de 500x500 mm y cuello de conexión a ducto con junta. (material) | 1.000 | 60171.48 | 60171.48 |
| mo020 | h | Maestro 1ª construcción. (mano de obra) | 0.184 | 5466.67 | 1005.87 |
| mo112 | h | Jornal especializado de construcción. (mano de obra) | 0.092 | 3973.80 | 365.59 |
| % | % | Herramientas | 2 % | 61542.94 | 1230.86 |
|  |  | Costes directos |  |  | 62773.80 |
