# Reparación de puertas exteriores y ventanas de acero en sitio, con un grado de deterioro medio, mediante la corrección de descuadres y sustitución de herrajes deteriorados

- Propiedad del archivo: CYPE INGENIEROS, S.A.
- Formato: FIEBDC-3/2002
- Ámbito geográfico: Chile
- Costes indirectos: 3.00 %
- Gastos generales: 13.00 %
- Beneficio industrial: 6.00 %
- IVA: 19.00 %

**LCZ010** m² Reparación de puertas exteriores y ventanas de acero en sitio, con un grado de deterioro medio, mediante la corrección de descuadres y sustitución de herrajes deteriorados.
Reparación de puertas exteriores y ventanas de acero en sitio, con un grado de deterioro medio, mediante la corrección de descuadres y sustitución de herrajes deteriorados. Incluso parte proporcional de reposición de revestimientos y pinturas de los paramentos situados en zonas adyacentes a la intervención.
Incluye: Corrección de descuadres. Sustitución de los herrajes deteriorados.
Criterio de medición de proyecto: Superficie medida según documentación gráfica de Proyecto, incluyendo los jambas.
Criterio de medición de obra: Se medirá la superficie realmente ejecutada según especificaciones de Proyecto.

| Código | Ud | Descripción | Rendimiento | Precio | Importe |
|---|---|---|---|---|---|
| mo018 | h | Maestro 1ª cerrajero. (mano de obra) | 1.761 | 6.39 | 11.25 |
| mo059 | h | Ayudante cerrajero. (mano de obra) | 1.761 | 4.65 | 8.19 |
| % | % | Herramientas | 2 % | 19.44 | 0.39 |
|  |  | Costes directos |  |  | 19.83 |
