# Carpintería de aluminio anodizado color bronce para puerta practicable con chapa opaca, perfilería para tres o más hojas, serie S-40x40, con marca de calidad EWAA-EURAS (QUALANOD)

- Propiedad del archivo: CYPE INGENIEROS, S.A.
- Formato: FIEBDC-3/2002
- Ámbito geográfico: Chile
- Costes indirectos: 3.00 %
- Gastos generales: 13.00 %
- Beneficio industrial: 6.00 %
- IVA: 19.00 %

**LPI020** m² Carpintería de aluminio anodizado color bronce para puerta practicable con chapa opaca, perfilería para tres o más hojas, serie S-40x40, con marca de calidad EWAA-EURAS (QUALANOD).
Suministro y montaje de carpintería de aluminio anodizado color bronce para puerta practicable con chapa opaca, perfilería para tres o más hojas, serie S-40x40, con marca de calidad EWAA-EURAS (QUALANOD); compuesta por perfiles extrusionados formando marcos y hojas de 1,5 mm de espesor mínimo en perfiles estructurales, herrajes de colgar y apertura, tornillería de acero inoxidable, elementos de estanqueidad, accesorios y utillajes de mecanizado homologados. Incluso parte proporcional de garras de fijación, sellado perimetral de juntas por medio de un cordón de silicona neutra, cerradura triangular, rejillas de ventilación y ajuste final en obra. Totalmente montada.
Incluye: Marcado de puntos de fijación y aplomado del marco. Fijación del marco al paramento. Sellado de juntas. Colocación de la puerta de registro. Colocación de herrajes de cierre y accesorios.
Criterio de medición de proyecto: Superficie del hueco a cerrar, medida según documentación gráfica de Proyecto.
Criterio de medición de obra: Se medirá, con las dimensiones del hueco, la superficie realmente ejecutada según especificaciones de Proyecto.

| Código | Ud | Descripción | Rendimiento | Precio | Importe |
|---|---|---|---|---|---|
| mt25pfb011d | m² | Carpintería de aluminio anodizado color bronce para puerta practicable con chapa opaca, perfilería para tres o más hojas, serie S-40x40, con marca de calidad EWAA-EURAS (QUALANOD), incluso parte proporcional de cerradura triangular y rejillas de ventilación. (material) | 1.000 | 71.06 | 71.06 |
| mo020 | h | Maestro 1ª construcción. (mano de obra) | 0.218 | 6.29 | 1.37 |
| mo077 | h | Ayudante construcción. (mano de obra) | 0.218 | 4.63 | 1.01 |
| % | % | Herramientas | 2 % | 73.44 | 1.47 |
|  |  | Costes directos |  |  | 74.91 |
