# Aislamiento térmico de suelos flotantes

- Propiedad del archivo: CYPE INGENIEROS, S.A.
- Formato: FIEBDC-3/2002
- Ámbito geográfico: Chile
- Divisa: CHL
- Costes indirectos: 3.00 %
- Gastos generales: 13.00 %
- Beneficio industrial: 6.00 %
- IVA: 19.00 %

**NAL060** m² Aislamiento térmico de suelos flotantes, formado por panel ligero de lana de madera, de 600x2000 mm y 15 mm de espesor, resistencia térmica 0,17 m²K/W, conductividad térmica 0,09 W/(mK), preparado para recibir una sobrelosa de mortero u hormigón (no incluida en este precio).
Suministro y colocación de aislamiento térmico de suelos flotantes, formado por panel ligero de lana de madera, de 600x2000 mm y 15 mm de espesor, resistencia térmica 0,17 m²K/W, conductividad térmica 0,09 W/(mK), preparado para recibir una sobrelosa de mortero u hormigón (no incluida en este precio), colocado sobre el soporte. Incluso parte proporcional de preparación de la superficie soporte, cortes, desolidarización perimetral realizada con el mismo material aislante y sellado de juntas del film de polietileno protector del aislamiento con cinta adhesiva.
Incluye: Limpieza y preparación de la superficie soporte. Preparación del aislamiento. Colocación del aislamiento sobre la losa. Colocación del film de polietileno.
Criterio de medición de proyecto: Superficie medida según documentación gráfica de Proyecto.
Criterio de medición de obra: Se medirá la superficie realmente ejecutada según especificaciones de Proyecto.

| Código | Ud | Descripción | Rendimiento | Precio | Importe |
|---|---|---|---|---|---|
| mt16vki010a | m² | Panel ligero de lana de madera, de 600x2000 mm y 15 mm de espesor, formado por virutas de madera aglomeradas con cemento, resistencia térmica 0,17 m²K/W, conductividad térmica 0,09 W/(mK), densidad 566,7 kg/m³, factor de resistencia a la difusión del vapor de agua 0,4 y Euroclase B-s1, d0 de reacción al fuego, para aislamiento térmico y acústico y protección frente a incendios, en edificación. (material) | 1.100 | 8763.60 | 9639.96 |
| mo054 | h | Maestro 1ª montador de aislamientos. (mano de obra) | 0.096 | 5122.14 | 491.73 |
| mo101 | h | Ayudante montador de aislamientos. (mano de obra) | 0.096 | 3648.83 | 350.29 |
| % | % | Herramientas | 2 % | 10481.98 | 209.64 |
|  |  | Costes directos |  |  | 10691.62 |
