# Aislamiento termorreflectante por el exterior de cubiertas no transitables con superficie soporte de hormigón o mortero (no incluida en este precio)

- Propiedad del archivo: CYPE INGENIEROS, S.A.
- Formato: FIEBDC-3/2002
- Ámbito geográfico: Chile
- Divisa: CHL
- Costes indirectos: 3.00 %
- Gastos generales: 13.00 %
- Beneficio industrial: 6.00 %
- IVA: 19.00 %

**NAQ205** m² Aislamiento termorreflectante por el exterior de cubiertas no transitables con superficie soporte de hormigón o mortero (no incluida en este precio), realizado mediante revestimiento elástico a base de copolímeros acrílicos en emulsión acuosa, Revsun Tec Plus "REVETÓN", color blanco, con un rendimiento de 1,4 l/m², reforzado de puntos singulares con geotextil no tejido de fibras de vidrio, Texnón 300 "REVETÓN", sobre imprimación de resinas sintéticas, "REVETÓN".
Formación de aislamiento termorreflectante por el exterior de cubiertas no transitables, realizado mediante aplicación de dos manos de revestimiento elástico a base de copolímeros acrílicos en emulsión acuosa, Revsun Tec Plus "REVETÓN", color blanco, con un rendimiento de 1,4 l/m². Incluso parte proporcional de limpieza y preparación de la superficie soporte de hormigón o mortero con la aplicación de una mano de imprimación de resinas sintéticas, "REVETÓN", incolora y resolución de puntos singulares mediante geotextil no tejido de fibras de vidrio, Texnón 300 "REVETÓN", de 300 g/m² de masa superficial.
Incluye: Limpieza y preparación de la superficie en la que ha de aplicarse el aislamiento termorreflectante. Aplicación de la imprimación. Resolución de los puntos singulares. Aplicación del revestimiento.
Criterio de medición de proyecto: Superficie medida en proyección horizontal, según documentación gráfica de Proyecto, desde las caras interiores de los antepechos o petos perimetrales que la limitan.
Criterio de medición de obra: Se medirá, en proyección horizontal, la superficie realmente ejecutada según especificaciones de Proyecto, desde las caras interiores de los antepechos o petos perimetrales que la limitan.

| Código | Ud | Descripción | Rendimiento | Precio | Importe |
|---|---|---|---|---|---|
| mt15rer010b | l | Imprimación de resinas sintéticas, "REVETÓN", incolora. (material) | 0.200 | 10992.70 | 2198.54 |
| mt15rer502b | m² | Geotextil no tejido de fibras de vidrio, Texnón 300 "REVETÓN", de 300 g/m² de masa superficial. (material) | 0.100 | 2631.71 | 263.17 |
| mt15rer700a | l | Revestimiento elástico a base de copolímeros acrílicos en emulsión acuosa, Revsun Tec Plus "REVETÓN", color blanco, con un índice de reflexión solar del 70% y 0,91 de emitancia. (material) | 1.400 | 8540.80 | 11957.12 |
| mo030 | h | Maestro 1ª aplicador de productos aislantes. (mano de obra) | 0.326 | 4856.40 | 1583.19 |
| mo068 | h | Ayudante aplicador de productos aislantes. (mano de obra) | 0.326 | 3580.11 | 1167.12 |
| % | % | Herramientas | 2 % | 17169.14 | 343.38 |
|  |  | Costes directos |  |  | 17512.52 |
