# Imprimación de remate superior de antepecho y fachada

- Propiedad del archivo: CYPE INGENIEROS, S.A.
- Formato: FIEBDC-3/2002
- Ámbito geográfico: Chile
- Divisa: CHL
- Costes indirectos: 3.00 %
- Gastos generales: 13.00 %
- Beneficio industrial: 6.00 %
- IVA: 19.00 %

**NIF040** m² Imprimación de remate superior de antepecho y fachada, realizada mediante revestimiento continuo elástico impermeabilizante a base de polímeros acrílicos en emulsión acuosa, color rojo, con un rendimiento de 1,5 l/m², aplicado a rodillo en dos manos, y colocación de malla de fibra de vidrio de 60 g/m² de masa superficial.
Formación de imprimación de remate superior de antepecho y fachada, realizada mediante aplicación de dos manos de revestimiento continuo elástico impermeabilizante a base de polímeros acrílicos en emulsión acuosa, color rojo, con un rendimiento de 1,5 l/m², preparado para recibir el elemento de protección (no incluido en este precio). Incluso parte proporcional de limpieza y preparación de la superficie soporte y colocación de malla de fibra de vidrio de 60 g/m² de masa superficial.
Incluye: Limpieza y preparación de la superficie en la que ha de aplicarse la imprimación. Colocación de la malla. Aplicación del impermeabilizante.
Criterio de medición de proyecto: Superficie medida según documentación gráfica de Proyecto.
Criterio de medición de obra: Se medirá la superficie realmente ejecutada según especificaciones de Proyecto.

| Código | Ud | Descripción | Rendimiento | Precio | Importe |
|---|---|---|---|---|---|
| mt15rei020d | m² | Malla de fibra de vidrio de 60 g/m² de masa superficial, suministrada en rollos de 50 m (material) | 1.000 | 634.23 | 634.23 |
| mt15rei010ga | l | Revestimiento continuo elástico impermeabilizante a base de polímeros acrílicos en emulsión acuosa, color rojo. (material) | 1.500 | 6343.12 | 9514.68 |
| mo032 | h | Maestro 1ª aplicador de productos impermeabilizantes. (mano de obra) | 0.147 | 4856.40 | 713.89 |
| mo070 | h | Ayudante aplicador de productos impermeabilizantes. (mano de obra) | 0.147 | 3580.11 | 526.28 |
| % | % | Herramientas | 2 % | 11389.08 | 227.78 |
|  |  | Costes directos |  |  | 11616.86 |
