# Encuentro de azotea transitable

- Propiedad del archivo: CYPE INGENIEROS, S.A.
- Formato: FIEBDC-3/2002
- Ámbito geográfico: Chile
- Divisa: CHL
- Costes indirectos: 3.00 %
- Gastos generales: 13.00 %
- Beneficio industrial: 6.00 %
- IVA: 19.00 %

**QAF032** Ud Encuentro de azotea transitable, no ventilada, con piso flotante aislante, tipo invertida, sin aislante térmico adicional, con sumidero de salida horizontal, de PVC, de 65x100x425 mm, con curva para bajada de 100 mm de diámetro, fijado con soldadura termoplástica a la lámina impermeabilizante de PVC.
Encuentro de azotea transitable, no ventilada, con piso flotante aislante, tipo invertida, sin aislante térmico adicional, con sumidero de salida horizontal, de PVC, de 65x100x425 mm, con curva para bajada de 100 mm de diámetro, fijado con soldadura termoplástica a la lámina impermeabilizante de PVC.
Incluye: Ejecución de rebaje del soporte alrededor del sumidero. Limpieza y preparación de la superficie. Colocación de la pieza de refuerzo. Colocación del sumidero.
Criterio de medición de proyecto: Número de unidades previstas, según documentación gráfica de Proyecto.
Criterio de medición de obra: Se medirá el número de unidades realmente ejecutadas según especificaciones de Proyecto.
Criterio de valoración económica: El precio no incluye la lámina impermeabilizante de PVC.

| Código | Ud | Descripción | Rendimiento | Precio | Importe |
|---|---|---|---|---|---|
| mt15dan110b | Ud | Sumidero de salida horizontal, de PVC, de 65x100x425 mm, con curva para bajada de 100 mm de diámetro. (material) | 1.000 | 21907.21 | 21907.21 |
| mo029 | h | Maestro 1ª aplicador de membranas impermeabilizantes. (mano de obra) | 0.125 | 5466.67 | 683.33 |
| mo067 | h | Ayudante aplicador de membranas impermeabilizantes. (mano de obra) | 0.125 | 4063.51 | 507.94 |
| mo008 | h | Maestro 1ª gasfitero. (mano de obra) | 0.401 | 5628.66 | 2257.09 |
| % | % | Herramientas | 2 % | 25355.57 | 507.11 |
|  |  | Costes directos |  |  | 25862.68 |
