# Sustitución de sumidero deteriorado de salida horizontal en azotea, por sumidero de salida horizontal, de caucho EPDM, con curva para bajada de 100 mm de diámetro

- Propiedad del archivo: CYPE INGENIEROS, S.A.
- Formato: FIEBDC-3/2002
- Ámbito geográfico: Chile
- Divisa: CHL
- Costes indirectos: 3.00 %
- Gastos generales: 13.00 %
- Beneficio industrial: 6.00 %
- IVA: 19.00 %

**QAW010** Ud Sustitución de sumidero deteriorado de salida horizontal en azotea, por sumidero de salida horizontal, de caucho EPDM, con curva para bajada de 100 mm de diámetro.
Sustitución de sumidero deteriorado de salida vertical en azotea, por sumidero de salida horizontal, de caucho EPDM, de 90x90x375 mm, con curva para bajada de 100 mm de diámetro. Incluso parte proporcional de retirada del sumidero deteriorado, conexión a la red de saneamiento del edificio, reparación de los desperfectos que se puedan ocasionar en los elementos del entorno que deban mantenerse, limpieza, acopio, retirada y carga manual de escombros sobre camión o contenedor. Totalmente terminado, conexionado y probado.
Incluye: Retirada y acopio del material deteriorado. Limpieza de los restos de obra. Colocación del nuevo sumidero. Carga del material desmontado y restos de obra sobre camión o contenedor.
Criterio de medición de proyecto: Número de unidades previstas, según documentación gráfica de Proyecto.
Criterio de medición de obra: Se medirá el número de unidades realmente ejecutadas según especificaciones de Proyecto.

| Código | Ud | Descripción | Rendimiento | Precio | Importe |
|---|---|---|---|---|---|
| mt15acc052b | Ud | Sumidero de salida horizontal, de caucho EPDM, de 90x90x375 mm, con curva para bajada de 100 mm de diámetro. (material) | 1.000 | 24975.65 | 24975.65 |
| mt36tie010fa | m | Tubo de PVC, serie B, de 110 mm de diámetro y 3,2 mm de espesor, con extremo abocardado. (material) | 1.000 | 3469.35 | 3469.35 |
| mo008 | h | Maestro 1ª gasfitero. (mano de obra) | 0.401 | 5628.66 | 2257.09 |
| mo113 | h | Jornal construcción. (mano de obra) | 0.313 | 3903.77 | 1221.88 |
| % | % | Herramientas | 2 % | 31923.97 | 638.48 |
|  |  | Costes directos |  |  | 32562.45 |
