# Formación de pendientes en azotea ventilada

- Propiedad del archivo: CYPE INGENIEROS, S.A.
- Formato: FIEBDC-3/2002
- Ámbito geográfico: Chile
- Divisa: CHL
- Costes indirectos: 3.00 %
- Gastos generales: 13.00 %
- Beneficio industrial: 6.00 %
- IVA: 19.00 %

**QAY011** m² Formación de pendientes en azotea ventilada, con tablero cerámico hueco machihembrado de 100x30x4 cm apoyado sobre tabiques aligerados de ladrillo cerámico hueco de 24x11,5x9 cm, dispuestos cada 100 cm y con 30 cm de altura media.
Formación de pendientes en azotea ventilada, con tablero cerámico hueco machihembrado de 100x30x4 cm con capa de regularización de mortero de cemento, confeccionado en obra, dosificación 1:6, de 3 cm de espesor, acabado platachado apoyado sobre tabiques aligerados de ladrillo cerámico hueco de 24x11,5x9 cm, recibido con mortero de cemento, confeccionado en obra, dosificación 1:6, dispuestos cada 100 cm y con 30 cm de altura media, rematados superiormente con maestras de mortero de cemento, confeccionado en obra, dosificación 1:6. Incluso parte proporcional de limpieza y preparación de la superficie soporte, replanteo de las pendientes y trazado de limatesas, limahoyas y juntas, formación de maestras, relleno de juntas con poliestireno expandido de 2 cm de espesor, ejecución de los tabiques aligerados y remate con maestra superior y cinta de papel.
Incluye: Limpieza y preparación de la superficie soporte. Replanteo de las pendientes y trazado de limatesas, limahoyas y juntas. Formación de pendientes mediante encintado de limatesas, limahoyas y juntas con maestras de ladrillo. Relleno de juntas con poliestireno expandido. Ejecución de los tabiques aligerados. Maestreado del remate de los tabiques aligerados para recibir el tablero. Colocación de las cintas de papel sobre los tabiques aligerados. Ejecución del tablero cerámico machihembrado sobre los tabiques aligerados. Vaciado, extendido y regleado de la capa de mortero de regularización.
Criterio de medición de proyecto: Superficie de la cubierta medida en proyección horizontal, según documentación gráfica de Proyecto, desde las caras interiores de los antepechos o petos perimetrales que la limitan.
Criterio de medición de obra: Se medirá, en proyección horizontal, la superficie de cubierta realmente ejecutada según especificaciones de Proyecto, desde las caras interiores de los antepechos o petos perimetrales que la limitan.

| Código | Ud | Descripción | Rendimiento | Precio | Importe |
|---|---|---|---|---|---|
| mt04lvc010c | Ud | Ladrillo cerámico hueco doble, para revestir, 24x11,5x9 cm, densidad 780 kg/m³. (material) | 10.000 | 78.67 | 786.70 |
| mt08aaa010a | m³ | Agua. (material) | 0.007 | 836.31 | 5.85 |
| mt01arg005a | t | Arena de cantera, para mortero preparado en obra. (material) | 0.056 | 11003.26 | 616.18 |
| mt08cem000e | kg | Cemento gris en sacos. (material) | 8.589 | 91.10 | 782.46 |
| mt16pea020b | m² | Panel rígido de poliestireno expandido, mecanizado lateral recto, de 20 mm de espesor, resistencia térmica 0,55 m²K/W, conductividad térmica 0,036 W/(mK), para junta de proyecto. (material) | 0.010 | 1187.98 | 11.88 |
| mt13blw200 | m² | Papel kraft. (material) | 0.099 | 136.11 | 13.47 |
| mt04lvg020e | Ud | Tablero cerámico hueco machihembrado, para revestir, 100x30x3,5 cm, con las testas rectas. (material) | 3.500 | 266.27 | 931.95 |
| mq06hor010 | h | Concretera. (maquinaria) | 0.028 | 913.82 | 25.59 |
| mo020 | h | Maestro 1ª construcción. (mano de obra) | 0.826 | 5466.67 | 4515.47 |
| mo113 | h | Jornal construcción. (mano de obra) | 1.170 | 3903.77 | 4567.41 |
| % | % | Herramientas | 2 % | 12256.96 | 245.14 |
|  |  | Costes directos |  |  | 12502.10 |
