# Cubierta inclinada de tejas cerámicas

- Propiedad del archivo: CYPE INGENIEROS, S.A.
- Formato: FIEBDC-3/2002
- Ámbito geográfico: Chile
- Divisa: CHL
- Costes indirectos: 3.00 %
- Gastos generales: 13.00 %
- Beneficio industrial: 6.00 %
- IVA: 19.00 %

**QTT010** m² Cubierta inclinada de tejas cerámicas, sobre espacio habitable, con una pendiente media del 30%, compuesta de: imprimación: placa bajo teja, cobertura: teja cerámica curva, color rojo, 40x19x16 cm, recibida con mortero de cemento, confeccionado en obra, dosificación 1:8; formación de pendientes con losa de hormigón o tablero cerámico (no incluida en este precio).
Cubierta inclinada de tejas cerámicas, sobre espacio habitable, con una pendiente media del 30%, compuesta de: IMPERMEABILIZACIÓN: placa bajo teja, fijada con tornillos al soporte; COBERTURA: teja cerámica curva, color rojo, 40x19x16 cm, recibida con mortero de cemento, confeccionado en obra, dosificación 1:8. Incluso tejas de ventilación.
Incluye: Limpieza y preparación de la superficie. Colocación de la placa bajo teja. Colocación de las tejas recibidas con mortero.
Criterio de medición de proyecto: Superficie del faldón medida en verdadera magnitud, según documentación gráfica de Proyecto.
Criterio de medición de obra: Se medirá, en verdadera magnitud, la superficie realmente ejecutada según especificaciones de Proyecto.

| Código | Ud | Descripción | Rendimiento | Precio | Importe |
|---|---|---|---|---|---|
| mt13lpo010h | m² | Teja asfáltica 10 ondas de perfil ondulado y color rojo, a base de fibras minerales y vegetales saturadas con una emulsión bituminosa a altas temperaturas. (material) | 1.250 | 4577.00 | 5721.25 |
| mt13lpo035a | Ud | Clavo, para fijación de placa bajo teja. (material) | 3.000 | 54.70 | 164.10 |
| mt08aaa010a | m³ | Agua. (material) | 0.006 | 836.31 | 5.02 |
| mt01arg005a | t | Arena de cantera, para mortero preparado en obra. (material) | 0.052 | 11003.26 | 572.17 |
| mt08cem000e | kg | Cemento gris en sacos. (material) | 6.000 | 91.10 | 546.60 |
| mt13tac010a | Ud | Teja cerámica curva, color rojo, 40x19x16 cm. (material) | 32.100 | 162.04 | 5201.48 |
| mq06hor010 | h | Concretera. (maquinaria) | 0.030 | 913.82 | 27.41 |
| mo020 | h | Maestro 1ª construcción. (mano de obra) | 0.714 | 5466.67 | 3903.20 |
| mo113 | h | Jornal construcción. (mano de obra) | 0.357 | 3903.77 | 1393.65 |
| mo011 | h | Maestro 1ª montador. (mano de obra) | 0.188 | 5628.66 | 1058.19 |
| mo080 | h | Ayudante montador. (mano de obra) | 0.094 | 4063.51 | 381.97 |
| % | % | Herramientas | 2 % | 18975.04 | 379.50 |
|  |  | Costes directos |  |  | 19354.54 |
