# Rotulación de flecha indicativa del sentido de la circulación en garaje, con pintura al clorocaucho de color gris y acabado semibrillante

- Propiedad del archivo: CYPE INGENIEROS, S.A.
- Formato: FIEBDC-3/2002
- Ámbito geográfico: Chile
- Costes indirectos: 3.00 %
- Gastos generales: 13.00 %
- Beneficio industrial: 6.00 %
- IVA: 19.00 %

**ROO040** Ud Rotulación de flecha indicativa del sentido de la circulación en garaje, con pintura al clorocaucho de color gris y acabado semibrillante.
Suministro y aplicación, sobre paramentos interiores o exteriores, de hormigón o mortero de cemento, de pintura al clorocaucho, acabado semibrillante, color gris, para la rotulación de flecha indicativa del sentido de la circulación en garaje; aplicado en dos o más capas hasta alcanzar un espesor mínimo de 2 mm. Incluso parte proporcional de limpieza previa del polvo existente en su superficie, replanteo y encintado.
Incluye: Limpieza general de la superficie soporte. Replanteo. Encintado. Aplicación de la pintura.
Criterio de medición de proyecto: Número de unidades previstas, según documentación gráfica de Proyecto.
Criterio de medición de obra: Se medirá el número de unidades realmente ejecutadas según especificaciones de Proyecto.

| Código | Ud | Descripción | Rendimiento | Precio | Importe |
|---|---|---|---|---|---|
| mt27pdj020b | l | Pintura al clorocaucho, acabado semibrillante, a base de resinas de clorocaucho y plastificantes insaponificables, color gris, resistente a la abrasión y a la inmersión en agua, aplicada con brocha, rodillo o pistola. (material) | 0.070 | 15.04 | 1.05 |
| mo038 | h | Maestro 1ª pintor. (mano de obra) | 0.085 | 6.29 | 0.53 |
| mo076 | h | Ayudante pintor. (mano de obra) | 0.085 | 4.63 | 0.39 |
| % | % | Herramientas | 2 % | 1.97 | 0.04 |
|  |  | Costes directos |  |  | 2.01 |
