# Trasdosado directo

- Propiedad del archivo: CYPE INGENIEROS, S.A.
- Formato: FIEBDC-3/2002
- Ámbito geográfico: Chile
- Divisa: CHL
- Costes indirectos: 3.00 %
- Gastos generales: 13.00 %
- Beneficio industrial: 6.00 %
- IVA: 19.00 %

**RRR010** m² Trasdosado directo, realizado con placas laminadas compactas de alta presión (HPL) Virtuon "TRESPA", de 600x2500x10 mm, con junta abierta con el sistema de fijación oculta TS2000 sobre maestras de acero galvanizado de 27 mm de anchura colocadas cada 600 mm y fijadas al paramento; 37 mm de espesor total.
Trasdosado directo, realizado con placas laminadas compactas de alta presión (HPL), Virtuon FR "TRESPA", de 600x2500x10 mm, acabado Gold Yellow, textura Satin, con junta abierta con el sistema de fijación oculta TS2000 sobre maestras de lámina de acero galvanizado de 27 mm de anchura separadas 600 mm entre sí y ancladas al paramento con tornillería de acero. Incluso kit de complementos para la instalación de las placas.
Incluye: Replanteo y marcado. Nivelación y limpieza de la base. Sujeción de las maestras de perfil galvanizado al muro. Colocación de los perfiles auxiliares sobre las maestras y de los clips sobre las placas. Corte de las placas. Montaje de las placas sobre los perfiles auxiliares, previo replanteo de los huecos de paso, mecanismos y paso de instalaciones. Recibido de marcos, instalaciones y mecanismos.
Criterio de medición de proyecto: Superficie medida según documentación gráfica de Proyecto, sin duplicar esquinas ni encuentros, deduciendo los huecos de superficie mayor de 1 m².
Criterio de medición de obra: Se medirá la superficie realmente ejecutada según especificaciones de Proyecto, sin duplicar esquinas ni encuentros, deduciendo los huecos de superficie mayor de 1 m².
Criterio de valoración económica: El precio incluye la resolución de encuentros y puntos singulares y las ayudas para la formación de cajeados para instalaciones, pero no incluye el aislamiento a colocar entre los paneles y el paramento.

| Código | Ud | Descripción | Rendimiento | Precio | Importe |
|---|---|---|---|---|---|
| mt12psg050c | m | Maestra 60/27 de lámina de acero galvanizado, de ancho 60 mm. (material) | 2.330 | 750.12 | 1747.78 |
| mt12prt110aa1 | m² | Placa laminada compacta de alta presión (HPL), Virtuon FR "TRESPA", de 600x2500x10 mm, acabado Gold Yellow, textura Satin, Euroclase B-s2, d0 de reacción al fuego, para colocar mediante el sistema TS2000 de fijación oculta, a base de resinas termoendurecibles y fibras de madera, con superficie decorativa EBC (Electron Beam Curing). (material) | 1.050 | 27886.43 | 29280.75 |
| mt12prt120b | Ud | Kit de complementos para la instalación del sistema de trasdosado TS 2000 "TRESPA". (material) | 1.000 | 4083.37 | 4083.37 |
| mo053 | h | Maestro 1ª montador de prefabricados interiores. (mano de obra) | 0.138 | 5628.66 | 776.76 |
| mo100 | h | Ayudante montador de mamparas y sistemas de placas. (mano de obra) | 0.138 | 4063.51 | 560.76 |
| % | % | Herramientas | 2 % | 36449.42 | 728.99 |
|  |  | Costes directos |  |  | 37178.41 |
