# Limpiapies metálico

- Propiedad del archivo: CYPE Ingenieros S.A.
- Formato: FIEBDC-3/2016
- Programa: Generador de precios de la construcción. CYPE Ingenieros, S.A.
- Fecha: 16/01/2024
- Ámbito geográfico: Chile
- Divisa: CHL
- Costes indirectos: 3 %
- Gastos generales: 13 %
- Beneficio industrial: 6 %
- IVA: 19 %

## R Revestimientos

### RS Pisos

#### RSF Alfombras y limpiapieses

**RSF010** m² Limpiapies metálico.
Limpiapies formado por perfiles de aluminio, de 27 mm de anchura, unidos entre sí mediante cable de acero inoxidable, distancia entre perfiles 5 mm, acabado superficial con caucho de color negro, espesor total 17 mm, uso interior y exterior, enrollable, instalado en cajeado de piso formado por foso de 17 a 25 mm de profundidad (no incluido en este precio). Incluso preparación de la superficie soporte.
Incluye: Preparación de la superficie soporte. Colocación del limpiapies.
Criterio de medición de proyecto: Superficie medida según documentación gráfica de Proyecto.
Criterio de medición de obra: Se medirá la superficie realmente ejecutada según especificaciones de Proyecto.

| Código | Ud | Descripción | Rendimiento | Precio | Importe |
|---|---|---|---|---|---|
| mt18fel100cea | m² | Limpiapies formado por perfiles de aluminio, de 27 mm de anchura, unidos entre sí mediante cable de acero inoxidable, distancia entre perfiles 5 mm, acabado superficial con caucho de color negro, espesor total 17 mm, uso interior y exterior, enrollable, para instalar en cajeado de piso formado por foso de 17 a 25 mm de profundidad. (material) | 1 | 304656.06 | 304656.060 |
| mo027 | h | Maestro1ª instalador de moquetas y revestimientos textiles. (mano de obra) | 0.108 | 8093.61 | 874.110 |
| mo065 | h | Ayudante instalador de moquetas y revestimientos textiles. (mano de obra) | 0.108 | 6051.33 | 653.544 |
| % | % | Herramientas | 2 % | 306183.714 | 6123.674 |
|  |  | Costes directos |  |  | 312307.388 |
