# Piso de mosaico de gres

- Propiedad del archivo: CYPE Ingenieros S.A.
- Formato: FIEBDC-3/2016
- Programa: Generador de precios de la construcción. CYPE Ingenieros, S.A.
- Fecha: 25/10/2022
- Ámbito geográfico: Chile
- Divisa: CHL
- Costes indirectos: 3 %
- Gastos generales: 13 %
- Beneficio industrial: 6 %
- IVA: 19 %

## R Revestimientos

### RS Pisos

#### RSG De baldosas cerámicas

**RSG012** m² Piso de mosaico de gres.
Suministro y ejecución de piso mediante el método de colocación en capa fina, mosaico de gres esmaltado, de 2,5x2,5 cm, 8 €/m², capacidad de absorción de agua E<3%, con resistencia al deslizamiento muy baja; recibidas con adhesivo cementoso de uso exclusivo para interiores, Ci sin ninguna característica adicional, color gris, y rejuntadas con mortero de juntas cementoso mejorado, con absorción de agua reducida y resistencia elevada a la abrasión tipo CG 2 W A, color blanco, para juntas de 2 a 15 mm. Incluso cortes y limpieza, formación de juntas perimetrales continuas, de anchura no menor de 5 mm, en los límites con paredes, pilares exentos y elevaciones de nivel y, en su caso, juntas de partición y juntas estructurales o de dilatación existentes en el soporte.
Incluye: Limpieza y comprobación de la superficie soporte. Replanteo de los niveles de acabado. Replanteo de la disposición de las piezas y juntas de movimiento. Aplicación del adhesivo. Colocación de las piezas empleando llana de goma. Relleno de las juntas de movimiento. Rejuntado. Eliminación y limpieza del material sobrante. Limpieza inicial del piso al finalizar la obra.
Criterio de medición de proyecto: Superficie útil, medida según documentación gráfica de Proyecto. No se ha incrementado la cubicación por roturas y recortes, ya que en la descomposición se ha considerado un 5% más de piezas.
Criterio de medición de obra: Se medirá la superficie realmente ejecutada según especificaciones de Proyecto.

| Código | Ud | Descripción | Rendimiento | Precio | Importe |
|---|---|---|---|---|---|
| mt09mcr021a | kg | Adhesivo cementoso de uso exclusivo para interiores, Ci, color gris. (material) | 3 | 125.07 | 375.210 |
| mt18bde015a800 | m² | Mosaico de gres esmaltado, 2,5x2,5 cm, $ 8,00/m², capacidad de absorción de agua E>0,3%. (material) | 1.05 | 7072.24 | 7425.852 |
| mt09mcp020fE | kg | Mortero de juntas cementoso mejorado, con absorción de agua reducida y resistencia elevada a la abrasión, tipo CG2 W A, color blanco, para juntas de 2 a 15 mm, a base de cemento de alta resistencia, cuarzo, aditivos especiales, pigmentos y resinas sintéticas, para rejuntado de todo tipo de piezas cerámicas. (material) | 0.401 | 441.15 | 176.901 |
| mo023 | h | Maestro 1ª colocador de piso. (mano de obra) | 0.566 | 6536.54 | 3699.682 |
| mo061 | h | Ayudante solador. (mano de obra) | 0.283 | 4883.56 | 1382.047 |
| % | % | Herramientas | 2 % | 13059.692 | 261.194 |
|  |  | Costes directos |  |  | 13320.886 |

Residuos:
- colocación: mt09mcr021a Adhesivo cementoso de uso exclusivo para interiores, Ci, color gris; factor de residuo 0.07
- colocación: mt18bde015a800 Mosaico de gres esmaltado, 2,5x2,5 cm, $ 8,00/m², capacidad de absorción de agua E>0,3%; factor de residuo 0.0685579
- colocación: mt09mcp020fE; factor de residuo 0.07

## Recursos

**mt09mcr021a** kg Adhesivo cementoso de uso exclusivo para interiores, Ci, color gris
Datos técnicos: Coste energético 4.091 MJ; Emisión de CO2 0.394 kg; Código LER 17 09 04; Masa del elemento 1 kg; Volumen 0.000667 m3
Residuos:
- embalaje: re170203 Plástico. (componente de residuo); rendimiento 0.003 kg; Código LER 17 02 03; Masa del elemento 1 kg; Volumen 0.001667 m3

**mt18bde015a800** m² Mosaico de gres esmaltado, 2,5x2,5 cm, $ 8,00/m², capacidad de absorción de agua E>0,3%
Datos técnicos: Coste energético 234.353 MJ; Emisión de CO2 11.512 kg; Código LER 17 01 03; Masa del elemento 20 kg; Volumen 0.016 m3
Residuos:
- embalaje: re150101 Envases de papel y cartón. (componente de residuo); rendimiento 0.18 kg; Código LER 15 01 01; Masa del elemento 1 kg; Volumen 0.001333 m3
- embalaje: re170201 Madera. (componente de residuo); rendimiento 0.022 kg; Código LER 17 02 01; Masa del elemento 1 kg; Volumen 0.000909 m3

**mt09mcp020fE** kg Mortero de juntas cementoso mejorado
Datos técnicos: Coste energético 7.725 MJ; Emisión de CO2 0.576 kg; Código LER 17 09 04; Masa del elemento 1 kg; Volumen 0.000667 m3
Residuos:
- embalaje: re150101 Envases de papel y cartón; rendimiento 0.02 kg
- embalaje: re170201 Madera; rendimiento 0.005 kg
- embalaje: re170203 Plástico; rendimiento 0.008 kg
