# Pilastra de escayola

- Propiedad del archivo: CYPE Ingenieros S.A.
- Formato: FIEBDC-3/2016
- Programa: Generador de precios de la construcción. CYPE Ingenieros, S.A.
- Fecha: 18/05/2024
- Ámbito geográfico: Chile
- Divisa: CHL
- Costes indirectos: 3 %
- Gastos generales: 13 %
- Beneficio industrial: 6 %
- IVA: 19 %

## R Revestimientos

### RT Cielos falsos en interiores

#### RTP Prefabricados de escayola

**RTP270** Ud Pilastra de escayola.
Pilastra de escayola, de 100x6,5x2 cm, para adosar a pared, recibida con cola para escayola. Incluso accesorios de fijación.
Incluye: Replanteo de la pieza. Humectación de la base de fijación. Extendido de la cola. Colocación y rejuntado de la pieza.
Criterio de medición de proyecto: Número de unidades previstas, según documentación gráfica de Proyecto.
Criterio de medición de obra: Se medirá el número de unidades realmente colocadas según especificaciones de Proyecto.

| Código | Ud | Descripción | Rendimiento | Precio | Importe |
|---|---|---|---|---|---|
| mt12rea230aa | Ud | Pilastra de escayola, de 100x6,5x2 cm, para adosar a pared. (material) | 1.05 | 1512.76 | 1588.398 |
| mt09eyc030 | kg | Cola para escayola. (material) | 0.14 | 210.42 | 29.459 |
| mo035 | h | Maestro 1ª escayolista. (mano de obra) | 0.276 | 8327.21 | 2298.310 |
| % | % | Herramientas | 2 % | 3916.167 | 78.323 |
|  |  | Costes directos |  |  | 3994.490 |
