# Vallado de lote formado por paneles de rejilla electrosoldada con pletina de acero galvanizado de 30x2 mm en cuadrícula de 30x30 mm

- Propiedad del archivo: CYPE INGENIEROS, S.A.
- Formato: FIEBDC-3/2002
- Ámbito geográfico: Chile
- Divisa: CHL
- Costes indirectos: 3.00 %
- Gastos generales: 13.00 %
- Beneficio industrial: 6.00 %
- IVA: 19.00 %

**UVE010** m Vallado de lote formado por paneles de rejilla electrosoldada con pletina de acero galvanizado de 30x2 mm en cuadrícula de 30x30 mm, con bastidor electrosoldado y postes de perfil hueco de acero galvanizado, de sección cuadrada 60x60x1,5 mm y 2 m de altura, separados 2 m entre sí y empotrados en dados de hormigón o muretes de albañilería u hormigón. Incluso accesorios para la fijación de los paneles de rejilla electrosoldada a los postes metálicos.
Vallado de lote formado por paneles de rejilla electrosoldada con pletina de acero galvanizado de 30x2 mm en cuadrícula de 30x30 mm, con bastidor electrosoldado y postes de perfil hueco de acero galvanizado, de sección cuadrada 60x60x1,5 mm y 2 m de altura, separados 2 m entre sí y empotrados en dados de hormigón o muretes de albañilería u hormigón. Incluso accesorios para la fijación de los paneles de rejilla electrosoldada a los postes metálicos.
Incluye: Replanteo. Apertura de huecos para colocación de los postes. Colocación de los postes. Vaciado del hormigón. Aplomado y alineación de los postes. Colocación de los paneles de rejilla.
Criterio de medición de proyecto: Longitud medida según documentación gráfica de Proyecto, deduciendo la longitud de los huecos de puertas y cancelas.
Criterio de medición de obra: Se medirá la longitud realmente ejecutada según especificaciones de Proyecto, deduciendo la longitud de los huecos de puertas y cancelas.

| Código | Ud | Descripción | Rendimiento | Precio | Importe |
|---|---|---|---|---|---|
| mt26btr010a | m² | Rejilla electrosoldada con pletina de acero galvanizado de 30x2 mm en cuadrícula de 30x30 mm, con bastidor electrosoldado. (material) | 2.000 | 31286.17 | 62572.34 |
| mt52vpm020q | Ud | Poste de perfil hueco de acero galvanizado, de sección cuadrada 60x60x1,5 mm y 2 m de altura. (material) | 0.550 | 4514.49 | 2482.97 |
| mt52vpm052 | Ud | Accesorios para la fijación de los paneles de rejilla electrosoldada a los postes metálicos. (material) | 1.000 | 1356.28 | 1356.28 |
| mt10hmf090aieg | m³ | Hormigón simple H20 (20) 20/6, no expuesto a ciclos hielo-deshielo, exposición a sulfatos despreciable, sin requerimiento de permeabilidad, docilidad blanda, con cemento grado normal, preparado en central, según NCh 170.Of85 y ACI 318-08. (material) | 0.015 | 53938.49 | 809.08 |
| mo018 | h | Maestro 1ª cerrajero. (mano de obra) | 0.317 | 5543.25 | 1757.21 |
| mo059 | h | Ayudante cerrajero. (mano de obra) | 0.317 | 4075.10 | 1291.81 |
| mo041 | h | Maestro 1ª construcción de obra civil. (mano de obra) | 0.317 | 5466.67 | 1732.93 |
| mo087 | h | Ayudante construcción de obra civil. (mano de obra) | 0.317 | 4063.51 | 1288.13 |
| % | % | Herramientas | 2 % | 73290.75 | 1465.82 |
|  |  | Costes directos |  |  | 74756.57 |
