# Puerta interior de 1x2 m constituida por malla de simple torsión con acabado galvanizado en caliente de 25 mm de paso de malla y 2,2 mm de diámetro

- Propiedad del archivo: CYPE INGENIEROS, S.A.
- Formato: FIEBDC-3/2002
- Ámbito geográfico: Chile
- Costes indirectos: 3.00 %
- Gastos generales: 13.00 %
- Beneficio industrial: 6.00 %
- IVA: 19.00 %

**UVP020** Ud Puerta interior de 1x2 m constituida por malla de simple torsión con acabado galvanizado en caliente de 25 mm de paso de malla y 2,2 mm de diámetro.
Suministro y colocación de puerta interior de 1x2 m, situada en cerramiento, constituida por malla de simple torsión con acabado galvanizado en caliente de 25 mm de paso de malla y 2,2 mm de diámetro y postes de tubo de acero galvanizado por inmersión. Incluso parte proporcional de replanteo, apertura de huecos, relleno de hormigón H20 (20) 20/6, no expuesto a ciclos hielo-deshielo, exposición a sulfatos despreciable, sin requerimiento de permeabilidad, docilidad blanda para recibido de los postes, colocación de la malla y accesorios de montaje y tesado del conjunto. Totalmente montada.
Incluye: Replanteo de alineaciones y niveles. Marcado de la situación de los postes. Apertura de huecos para colocación de los postes. Colocación de los postes. Vaciado del hormigón. Colocación de la malla y atirantado del conjunto.
Criterio de medición de proyecto: Número de unidades previstas, según documentación gráfica de Proyecto.
Criterio de medición de obra: Se medirá el número de unidades realmente ejecutadas según especificaciones de Proyecto.

| Código | Ud | Descripción | Rendimiento | Precio | Importe |
|---|---|---|---|---|---|
| mt10hmf090aieg | m³ | Hormigón simple H20 (20) 20/6, no expuesto a ciclos hielo-deshielo, exposición a sulfatos despreciable, sin requerimiento de permeabilidad, docilidad blanda, con cemento grado normal, preparado en central, según NCh 170.Of85 y ACI 318-08. (material) | 0.100 | 70.76 | 7.08 |
| mt52vst040 | Ud | Puerta interior constituida por marcos de tubo metálico de 40x20x1,5 mm y 30x15x1,5 mm, y bastidor de tubo de 40x40x1,5 mm con pletina de 40x4 mm para sujeción de malla de simple torsión. (material) | 1.000 | 70.17 | 70.17 |
| mt52vst010gk | m² | Malla de simple torsión, de 25 mm de paso de malla y 2,2 mm de diámetro, acabado galvanizado. (material) | 2.050 | 3.03 | 6.21 |
| mo041 | h | Maestro 1ª construcción de obra civil. (mano de obra) | 0.242 | 6.29 | 1.52 |
| mo087 | h | Ayudante construcción de obra civil. (mano de obra) | 0.242 | 4.63 | 1.12 |
| mo018 | h | Maestro 1ª cerrajero. (mano de obra) | 0.846 | 6.39 | 5.41 |
| mo059 | h | Ayudante cerrajero. (mano de obra) | 0.846 | 4.65 | 3.93 |
| % | % | Herramientas | 2 % | 95.44 | 1.91 |
|  |  | Costes directos |  |  | 97.35 |
