# Dispositivo de anclaje para empotrar en cubierta inclinada

- Propiedad del archivo: CYPE INGENIEROS, S.A.
- Formato: FIEBDC-3/2002
- Ámbito geográfico: Chile
- Costes indirectos: 3.00 %
- Gastos generales: 13.00 %
- Beneficio industrial: 6.00 %
- IVA: 19.00 %

**YCL210** Ud Dispositivo de anclaje para empotrar en cubierta inclinada, de 850 mm de longitud, formado por cinta de poliéster; 1 gaza en un extremo y 1 argolla en el otro extremo, para asegurar hasta dos operarios.
Suministro, colocación y desmontaje de dispositivo de anclaje para empotrar en cubierta inclinada, de 850 mm de longitud, formado por cinta de poliéster; 1 gaza en un extremo y 1 argolla en el otro extremo, para fijación a una varilla de la estructura de hormigón armado, de 12 mm de diámetro mínimo y 1000 mm de longitud mínima, por el extremo de la gaza y antes del vaciado, para asegurar hasta dos operarios.
Criterio de medición de proyecto: Número de unidades previstas, según Estudio o Estudio Básico de Seguridad y Salud.

| Código | Ud | Descripción | Rendimiento | Precio | Importe |
|---|---|---|---|---|---|
| mt50spd020a | Ud | Dispositivo de anclaje para empotrar en cubierta inclinada, de 850 mm de longitud, formado por cinta de poliéster; 1 gaza en un extremo y 1 argolla en el otro extremo, clase A2, para fijación a una varilla de la estructura de hormigón armado, de 12 mm de diámetro mínimo y 1000 mm de longitud mínima, por el extremo de la gaza y antes del vaciado. (material) | 1.000 | 4.16 | 4.16 |
| mo113 | h | Jornal construcción. (mano de obra) | 0.125 | 5.04 | 0.63 |
| % | % | Costes directos complementarios | 2 % | 4.79 | 0.10 |
|  |  | Costes directos |  |  | 4.89 |
