# Incorporación de lámina de control solar sobre acristalamiento de fachada

- Propiedad del archivo: CYPE Ingenieros S.A.
- Formato: FIEBDC-3/2016
- Programa: Generador de precios de la construcción. CYPE Ingenieros, S.A.
- Fecha: 05/10/2024
- Ámbito geográfico: Chile
- Divisa: CHL
- Costes indirectos: 3 %
- Gastos generales: 13 %
- Beneficio industrial: 6 %
- IVA: 19 %

## Z Rehabilitación energética

### ZB Cerramientos verticales: sustitución o mejora de huecos de fachada

#### ZBS Láminas de control solar

**ZBS010** m² Incorporación de lámina de control solar sobre acristalamiento de fachada.
Rehabilitación energética de edificio mediante la incorporación de lámina adhesiva de control solar, transparente, color gris verdoso claro, a base de resinas termoplásticas y microesferas cerámicas, de 50 µm de espesor, transmisión luminosa: 75%, factor solar (coeficiente g): 59%, aplicada en la cara interior del acristalamiento de fachada. Incluso solución jabonosa, para la limpieza de la superficie del vidrio y la colocación de láminas adhesivas.
Incluye: Limpieza de la superficie del vidrio. Humectación, mediante rociado, de las superficies a adherir. Aplicación y extendido de la lámina, mediante presión con rasqueta. Limpieza y secado de la superficie.
Criterio de medición de proyecto: Superficie medida según documentación gráfica de Proyecto.
Criterio de medición de obra: Se medirá la superficie realmente ejecutada según especificaciones de Proyecto.

| Código | Ud | Descripción | Rendimiento | Precio | Importe |
|---|---|---|---|---|---|
| mt21lmc030a | l | Líquido limpiador a base de solución jabonosa al 6% en agua, para aplicar con pulverizador, para la limpieza de la superficie del vidrio y la colocación de láminas adhesivas. (material) | 0.15 | 157.87 | 23.681 |
| mt21lmc010aa | m² | Lámina adhesiva de control solar, transparente, color gris verdoso claro, a base de resinas termoplásticas y microesferas cerámicas, de 50 µm de espesor, transmisión luminosa: 75%, factor solar (coeficiente g): 59%, para su aplicación en la cara interior del acristalamiento. (material) | 1.05 | 18484.94 | 19409.187 |
| mo055 | h | Maestro 1ª cristalero. (mano de obra) | 0.153 | 8858.29 | 1355.318 |
| mo110 | h | Ayudante cristalero. (mano de obra) | 0.153 | 6616.24 | 1012.285 |
| % | % | Herramientas | 2 % | 21800.471 | 436.009 |
|  |  | Costes directos |  |  | 22236.480 |

Residuos:
- colocación: mt21lmc030a; factor de residuo 0.055
- colocación: mt21lmc010aa; factor de residuo 0.035

## Recursos

**mt21lmc030a** l Líquido limpiador a base de solución jabonosa al 6% en agua
Datos técnicos: Coste energético 4.265 MJ; Emisión de CO2 0.194 kg; Código LER 20 01 30; Masa del elemento 1 kg; Volumen 0.001 m3
Residuos:
- embalaje: re170203 Plástico. (componente de residuo); rendimiento 0.023 kg; Código LER 17 02 03; Masa del elemento 1 kg; Volumen 0.001667 m3

**mt21lmc010aa** m² Lámina adhesiva de control solar
Datos técnicos: Coste energético 11.859 MJ; Emisión de CO2 0.530 kg; Código LER 17 02 03; Masa del elemento 0.065 kg; Volumen 0.000108 m3
Residuos:
- embalaje: re170203 Plástico; rendimiento 0.07 kg
