# Rehabilitación energética de fachada mediante insuflación

- Propiedad del archivo: CYPE INGENIEROS, S.A.
- Formato: FIEBDC-3/2002
- Ámbito geográfico: Chile
- Divisa: CHL
- Costes indirectos: 3.00 %
- Gastos generales: 13.00 %
- Beneficio industrial: 6.00 %
- IVA: 19.00 %

**ZFE020** m² Rehabilitación energética de fachada mediante insuflación, desde el exterior, de aislamiento termoacústico de nódulos de lana de vidrio Insuver "ISOVER", con densidad 50 kg/m³ y conductividad térmica 0,037 W/(mK), en el interior de la cámara de aire del cerramiento, de 80 mm de espesor medio; tapado de los taladros ejecutados en el paramento.
Rehabilitación energética de fachada de doble hoja de albañilería, rellenando el interior de la cámara de aire de 80 mm de espesor medio, mediante insuflación, desde el exterior, de aislamiento termoacústico de nódulos de lana de vidrio Insuver "ISOVER", con densidad 50 kg/m³ y conductividad térmica 0,037 W/(mK); tapado de los taladros ejecutados en el paramento, mediante mortero de cemento. Incluso parte proporcional de inspección endoscópica de la cámara de aire, replanteo de taladros, realización de taladros, maquinaria para insuflación, protección de elementos colindantes y limpieza final. Totalmente terminado.
Incluye: Inspección endoscópica de la cámara de aire. Replanteo de los taladros. Realización de taladros en el paramento. Protección de los elementos del entorno que puedan verse afectados durante los trabajos de insuflación. Insuflación del aislamiento. Tapado de los taladros. Limpieza final.
Criterio de medición de proyecto: Superficie medida según documentación gráfica de Proyecto.
Criterio de medición de obra: Se medirá la superficie realmente ejecutada según especificaciones de Proyecto.

| Código | Ud | Descripción | Rendimiento | Precio | Importe |
|---|---|---|---|---|---|
| mt16lvi100a | kg | Nódulos de lana de vidrio Insuver "ISOVER", no aptos como soporte nutritivo para el desarrollo de hongos ni bacterias, densidad 50 kg/m³, conductividad térmica 0,037 W/(mK), Euroclase A1 de reacción al fuego y capacidad de absorción de agua a corto plazo <=1 kg/m², para inyección o relleno de cámaras. (material) | 4.025 | 2483.94 | 9997.86 |
| mt09moe080a | kg | Mortero de cemento, color gris, compuesto de cemento, áridos seleccionados y aditivos, resistencia a compresión de 3 a 7,5 N/mm², absorción de agua por capilaridad menor de 0,2 kg/m² min½. (material) | 0.600 | 111.71 | 67.03 |
| mq08mpa010 | h | Maquinaria para insuflación de aislamiento en cámaras de aire. (maquinaria) | 0.108 | 7009.45 | 757.02 |
| mo030 | h | Maestro 1ª aplicador de productos aislantes. (mano de obra) | 0.195 | 4856.40 | 947.00 |
| mo068 | h | Ayudante aplicador de productos aislantes. (mano de obra) | 0.195 | 3580.11 | 698.12 |
| % | % | Herramientas | 2 % | 12467.03 | 249.34 |
|  |  | Costes directos |  |  | 12716.37 |
