# Sistema centralizado de control Easyzone

- Propiedad del archivo: CYPE Ingenieros S.A.
- Formato: FIEBDC-3/2016
- Programa: Generador de precios de la construcción. CYPE Ingenieros, S.A.
- Fecha: 29/05/2025
- Ámbito geográfico: Chile
- Divisa: CHL
- Costes indirectos: 3 %
- Gastos generales: 13 %
- Beneficio industrial: 6 %
- IVA: 19 %

## I Instalaciones

### IB Sistemas de climatización

#### IBZ Sistema Airzone

**IBZ006** Ud Sistema centralizado de control Easyzone.
Sistema centralizado de control Easyzone "AIRZONE", formado por, con plenum para conexión a salida de aire rectangular de unidad interior de aire acondicionado Daikin, con 2 embocaduras tubulares con compuertas motorizadas, para conexión a ductos tubulares flexibles de distribución de aire, ionizadores para purificación del aire y sensores de calidad del aire en las compuertas motorizadas, con placa central de sistema, pasarela de comunicaciones de la central del sistema con el equipo de ductos zonificados y entrada de aire para ventilación mecánica controlada (VMC) de 150 mm de diámetro, Easyzone CAI Standard + VMC AZEZ8DAST01XS2, cabezales termostáticos, cable eléctrico con conductor de cobre electrolítico recocido sin estañar, de 2x0,5+2x0,22 mm² de sección, AZX6CABLEBUS15.
Incluye: Replanteo. Colocación y fijación de la central del sistema. Colocación y fijación de los accesorios. Colocación y fijación del plenum motorizado. Tendido y fijación del tubo de protección del cableado. Tendido del cableado. Conexionado eléctrico.
Criterio de medición de proyecto: Número de unidades previstas, según documentación gráfica de Proyecto.
Criterio de medición de obra: Se medirá el número de unidades realmente ejecutadas según especificaciones de Proyecto.

| Código | Ud | Descripción | Rendimiento | Precio | Importe |
|---|---|---|---|---|---|
| mt42air249apa | Ud | Plenum para conexión a salida de aire rectangular de unidad interior de aire acondicionado Daikin, con 2 embocaduras tubulares con compuertas motorizadas, para conexión a ductos tubulares flexibles de distribución de aire, ionizadores para purificación del aire y sensores de calidad del aire en las compuertas motorizadas, con placa central de sistema, pasarela de comunicaciones de la central del sistema con el equipo de ductos zonificados y entrada de aire para ventilación mecánica controlada (VMC) de 150 mm de diámetro, Easyzone CAI Standard + VMC AZEZ8DAST01XS2 "AIRZONE". (material) | 1 | 1407948.18 | 1407948.180 |
| mt35aia010a | m | Tubo curvable de PVC, corrugado, de color negro, de 16 mm de diámetro nominal, para canalización empotrada en obra de albañilería (paredes y techos). Resistencia a la compresión 320 N, resistencia al impacto 1 julio, temperatura de trabajo -5°C hasta 60°C, con grado de protección IP545, no propagador de la llama. (material) | 10 | 454.26 | 4542.600 |
| mt42air900a | m | Cable eléctrico con conductor de cobre electrolítico recocido sin estañar, de 2x0,5+2x0,22 mm² de sección, AZX6CABLEBUS15 "AIRZONE", con aislamiento de PVC/A, suministrado en rollos de 15 m (material) | 10 | 1420.19 | 14201.900 |
| mo005 | h | Maestro 1ª instalador de climatización. (mano de obra) | 0.341 | 8929.75 | 3045.045 |
| mo104 | h | Ayudante instalador de climatización. (mano de obra) | 0.273 | 6483.02 | 1769.864 |
| % | % | Herramientas | 2 % | 1431507.589 | 28630.152 |
|  |  | Costes directos |  |  | 1460137.741 |

Residuos:
- colocación: mt35aia010a; factor de residuo 0.0275
- colocación: mt42air900a; factor de residuo 0.0163248

## Recursos

**mt42air249apa** Ud Plenum para conexión a salida de aire rectangular de unidad interior de aire acondicionado Daikin
Datos técnicos: Coste energético 0.021 MJ; Emisión de CO2 0.032 kg
Residuos:
- embalaje: re150101 Envases de papel y cartón. (componente de residuo); rendimiento 0.038 kg; Código LER 15 01 01; Masa del elemento 1 kg; Volumen 0.001333 m3

**mt35aia010a** m Tubo curvable de PVC
Datos técnicos: Coste energético 11.626 MJ; Emisión de CO2 0.577 kg; Código LER 17 02 03; Masa del elemento 0.12 kg; Volumen 0.0002 m3

**mt42air900a** m Cable eléctrico con conductor de cobre electrolítico recocido sin estañar
Datos técnicos: Coste energético 1.295 MJ; Emisión de CO2 0.121 kg; Código LER 17 04 11; Masa del elemento 0.0117 kg; Volumen 0.000008 m3
Residuos:
- embalaje: re150101 Envases de papel y cartón; rendimiento 0.065 kg
