# Difusor

- Propiedad del archivo: CYPE INGENIEROS, S.A.
- Formato: FIEBDC-3/2002
- Ámbito geográfico: Chile
- Divisa: CHL
- Costes indirectos: 3.00 %
- Gastos generales: 13.00 %
- Beneficio industrial: 6.00 %
- IVA: 19.00 %

## I Instalaciones

### IC Calefacción, refrigeración, climatización y A.C.S.

#### ICR Sistemas de conducción de aire

**ICR040** Ud Difusor.
Difusor rotacional de aluminio extruido, de 20 elementos, integrado en placa cuadrada de lámina de acero galvanizado para techo modular, color blanco RAL 9010, con plenum de lámina galvanizada para conexión lateral a tubo flexible, de 595x595x278 mm, con aislamiento acústico, gama AirQ, DRPL20BPA "AIRZONE", para instalar en alturas de hasta 4 m. Incluso accesorios de montaje y elementos de fijación.
Incluye: Replanteo. Montaje del plenum mediante soportes de suspensión. Fijación del difusor al plenum.
Criterio de medición de proyecto: Número de unidades previstas, según documentación gráfica de Proyecto.
Criterio de medición de obra: Se medirá el número de unidades realmente ejecutadas según especificaciones de Proyecto.

| Código | Ud | Descripción | Rendimiento | Precio | Importe |
|---|---|---|---|---|---|
| mt42air120i | Ud | Difusor rotacional de aluminio extruido, de 20 elementos, integrado en placa cuadrada de lámina de acero galvanizado para techo modular, color blanco RAL 9010, con plenum de lámina galvanizada para conexión lateral a tubo flexible, de 595x595x278 mm, con aislamiento acústico, gama AirQ, DRPL20BPA "AIRZONE". (material) | 1.000 | 228891.39 | 228891.39 |
| mo005 | h | Maestro 1ª instalador de climatización. (mano de obra) | 0.269 | 8553.61 | 2300.92 |
| mo104 | h | Ayudante instalador de climatización. (mano de obra) | 0.269 | 6210.68 | 1670.67 |
| % | % | Herramientas | 2 % | 232862.98 | 4657.26 |
|  |  | Costes directos |  |  | 237520.24 |
