# Fancoil de cassette, sistema de dos tubos

- Propiedad del archivo: CYPE INGENIEROS, S.A.
- Formato: FIEBDC-3/2002
- Ámbito geográfico: Chile
- Divisa: CHL
- Costes indirectos: 3.00 %
- Gastos generales: 13.00 %
- Beneficio industrial: 6.00 %
- IVA: 19.00 %

## I Instalaciones

### IC Calefacción, refrigeración, climatización y A.C.S.

#### ICF Unidades no autónomas para climatización

**ICF050** Ud Fancoil de cassette, sistema de dos tubos.
Fancoil de cassette, de 4 vías, sistema de dos tubos, modelo FWH02ATV "DAIKIN", potencia frigorífica total 2,53 kW, potencia frigorífica sensible 2,14 kW (temperatura de bulbo seco del aire interior 27°C, temperatura de bulbo húmedo del aire interior 19°C, temperatura de entrada del agua 7°C, salto térmico 5°C), potencia calorífica 3,1 kW (temperatura de bulbo seco del aire interior 20°C, temperatura de entrada del agua 50°C), caudal de aire 557 m³/h, dimensiones 298x577x577 mm, peso 23 kg, potencia sonora 45 dBA, alimentación monofásica (230V/50Hz), con bomba de drenaje, válvula de 3 vías preinstalada y posibilidad de entrada de aire exterior. Regulación: termostato electrónico, modelo FWEC1A. Incluso elementos para suspensión del techo. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt42dai796bg | Ud | Fancoil de cassette, de 4 vías, sistema de dos tubos, modelo FWH02ATV "DAIKIN", potencia frigorífica total 2,53 kW, potencia frigorífica sensible 2,14 kW (temperatura de bulbo seco del aire interior 27°C, temperatura de bulbo húmedo del aire interior 19°C, temperatura de entrada del agua 7°C, salto térmico 5°C), potencia calorífica 3,1 kW (temperatura de bulbo seco del aire interior 20°C, temperatura de entrada del agua 50°C), caudal de aire 557 m³/h, dimensiones 298x577x577 mm, peso 23 kg, potencia sonora 45 dBA, alimentación monofásica (230V/50Hz), con bomba de drenaje, válvula de 3 vías preinstalada y posibilidad de entrada de aire exterior. (material) | 1.000 | 1261010.10 | 1261010.10 |
| mt42dai857v | Ud | Termostato electrónico, modelo FWEC1A "DAIKIN". (material) | 1.000 | 140519.54 | 140519.54 |
| mt35aia090aa | m | Tubo rígido de PVC, enchufable, curvable en caliente, de color negro, de 16 mm de diámetro nominal, para canalización fija en superficie. Resistencia a la compresión 1250 N, resistencia al impacto 2 julios, temperatura de trabajo -5°C hasta 60°C, con grado de protección IP547, propiedades eléctricas: aislante, no propagador de la llama. Incluso abrazaderas, elementos de sujeción y accesorios (curvas, manguitos, tes, codos y curvas flexibles). (material) | 5.000 | 1394.10 | 6970.50 |
| mt42dai900 | m | Cable bus de 2 hilos, de 0,5 mm² de sección por hilo (material) | 5.000 | 977.53 | 4887.65 |
| mt37sve010b | Ud | Válvula de esfera de latón niquelado para roscar de 1/2". (material) | 2.000 | 3420.93 | 6841.86 |
| mt42www090 | Ud | Kit de soportes para suspensión del techo, formado por cuatro varillas roscadas de acero galvanizado, con sus tacos, tuercas y arandelas correspondientes. (material) | 1.000 | 26881.99 | 26881.99 |
| mo005 | h | Maestro 1ª instalador de climatización. (mano de obra) | 2.975 | 8556.75 | 25456.33 |
| mo104 | h | Ayudante instalador de climatización. (mano de obra) | 2.975 | 6212.96 | 18483.56 |
| % | % | Herramientas | 2 % | 1491051.53 | 29821.03 |
|  |  | Costes directos |  |  | 1520872.56 |
