# Unidad interior de aire acondicionado, de suelo

- Propiedad del archivo: CYPE INGENIEROS, S.A.
- Formato: FIEBDC-3/2002
- Ámbito geográfico: Chile
- Divisa: CHL
- Costes indirectos: 3.00 %
- Gastos generales: 13.00 %
- Beneficio industrial: 6.00 %
- IVA: 19.00 %

## I Instalaciones

### IC Calefacción, refrigeración, climatización y A.C.S.

#### ICN Unidades autónomas de climatización

**ICN102** Ud Unidad interior de aire acondicionado, de suelo.
Unidad interior de aire acondicionado, de suelo sin envolvente, sistema aire-aire multi-split, gama Sky Air, modelo FNA35A9 "DAIKIN", para gas R-32/R-410A, potencia frigorífica nominal 3,4 kW (temperatura de bulbo seco en el interior 27°C, temperatura de bulbo húmedo en el interior 19°C, temperatura de bulbo seco en el exterior 35°C), potencia calorífica nominal 4 kW (temperatura de bulbo seco en el interior 20°C, temperatura de bulbo seco en el exterior 7°C, temperatura de bulbo húmedo en el exterior 6°C), diámetro de conexión de la tubería de líquido 1/4", diámetro de conexión de la tubería de gas 3/8", alimentación monofásica (230V/50Hz), con, caudal de aire a velocidad alta/baja: 8,7/7,3 m³/min, dimensiones 620x750x200 mm, peso 23 kg.
Criterio de valoración económica: El precio no incluye la canalización ni el cableado eléctrico de alimentación.
Incluye: Replanteo. Colocación y fijación. Conexión a las líneas frigoríficas. Conexión a la red eléctrica. Conexión a la red de desagüe. Puesta en marcha.
Criterio de medición de proyecto: Número de unidades previstas, según documentación gráfica de Proyecto.
Criterio de medición de obra: Se medirá el número de unidades realmente ejecutadas según especificaciones de Proyecto.

| Código | Ud | Descripción | Rendimiento | Precio | Importe |
|---|---|---|---|---|---|
| mt42dai064b | Ud | Unidad interior de aire acondicionado, de suelo sin envolvente, sistema aire-aire multi-split, gama Sky Air, modelo FNA35A9 "DAIKIN", para gas R-32/R-410A, potencia frigorífica nominal 3,4 kW (temperatura de bulbo seco en el interior 27°C, temperatura de bulbo húmedo en el interior 19°C, temperatura de bulbo seco en el exterior 35°C), potencia calorífica nominal 4 kW (temperatura de bulbo seco en el interior 20°C, temperatura de bulbo seco en el exterior 7°C, temperatura de bulbo húmedo en el exterior 6°C), diámetro de conexión de la tubería de líquido 1/4", diámetro de conexión de la tubería de gas 3/8", alimentación monofásica (230V/50Hz), con, caudal de aire a velocidad alta/baja: 8,7/7,3 m³/min, dimensiones 620x750x200 mm, peso 23 kg. (material) | 1.000 | 1166923.11 | 1166923.11 |
| mo005 | h | Maestro 1ª instalador de climatización. (mano de obra) | 1.220 | 8556.75 | 10439.24 |
| mo104 | h | Ayudante instalador de climatización. (mano de obra) | 1.220 | 6212.96 | 7579.81 |
| % | % | Herramientas | 2 % | 1184942.16 | 23698.84 |
|  |  | Costes directos |  |  | 1208641.00 |
