# Equipo de aire acondicionado con unidad interior de techo con descarga directa, sistema aire-aire split 1x1

- Propiedad del archivo: CYPE INGENIEROS, S.A.
- Formato: FIEBDC-3/2002
- Ámbito geográfico: Chile
- Divisa: CHL
- Costes indirectos: 3.00 %
- Gastos generales: 13.00 %
- Beneficio industrial: 6.00 %
- IVA: 19.00 %

## I Instalaciones

### IC Calefacción, refrigeración, climatización y A.C.S.

#### ICN Unidades autónomas de climatización

**ICN035** Ud Equipo de aire acondicionado con unidad interior de techo con descarga directa, sistema aire-aire split 1x1.
Equipo de aire acondicionado, sistema aire-aire split 1x1, bomba de calor, gama Sky Air, serie Alpha, modelo ZHAG71A "DAIKIN", potencia frigorífica nominal 6,8 kW (temperatura de bulbo seco en el interior 27°C, temperatura de bulbo húmedo en el interior 19°C, temperatura de bulbo seco en el exterior 35°C), potencia calorífica nominal 7,5 kW (temperatura de bulbo seco en el interior 20°C, temperatura de bulbo seco en el exterior 7°C, temperatura de bulbo húmedo en el exterior 6°C), diámetro de conexión de la tubería de líquido 3/8", diámetro de conexión de la tubería de gas 5/8", alimentación monofásica (230V/50Hz), SEER 7,11 (clase A++), SCOP 4,32 (clase A+), consumo de energía anual estacional en refrigeración 335 kWh, consumo de energía anual estacional en calefacción 1523 kWh, formado por una unidad interior de techo con descarga directa FHA71A9, con, caudal de aire en refrigeración a velocidad alta/media/baja: 20,5/17/14 m³/min, caudal de aire en calefacción a velocidad alta/media/baja: 20,5/17/14 m³/min, dimensiones 235x1270x690 mm, peso 32 kg, presión sonora en refrigeración a velocidad alta/media/baja: 38/36/34 dBA, presión sonora en calefacción a velocidad alta/media/baja: 38/36/34 dBA, potencia sonora 55 dBA, con señal de limpieza de filtro, filtro de aire de succión y bomba de drenaje, control remoto multifunción, color blanco, Madoka BRC1H52W, con programación semanal, posibilidad de seleccionar modo estándar o simplificado de hoteles, función marcha/dentención, cambio de modo de funcionamiento, limitación de la temperatura de consigna, selección de la velocidad del ventilador y funciones avanzadas a través de App para smartphone con conectividad Bluetooth Low Energy (BLE), y una unidad exterior RZAG71NV1, caudal de aire en refrigeración 68 m³/min, caudal de aire en calefacción 75 m³/min, gas refrigerante R-32, compresor swing, dimensiones 870x1100x460 mm, peso 81 kg, presión sonora en refrigeración 46 dBA, presión sonora en calefacción 48 dBA, potencia sonora 64 dBA, longitud máxima de tubería 55 m, diferencia máxima de altura entre la unidad exterior y la unidad interior 30 m. Incluso elementos antivibratorios y soportes de pared para apoyo de la unidad exterior.
Criterio de valoración económica: El precio no incluye la canalización ni el cableado eléctrico de alimentación.
Incluye: Replanteo de las unidades. Colocación y fijación de la unidad interior. Colocación y fijación de la unidad exterior. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42dai034aa | Ud | Equipo de aire acondicionado, sistema aire-aire split 1x1, bomba de calor, gama Sky Air, serie Alpha, modelo ZHAG71A "DAIKIN", potencia frigorífica nominal 6,8 kW (temperatura de bulbo seco en el interior 27°C, temperatura de bulbo húmedo en el interior 19°C, temperatura de bulbo seco en el exterior 35°C), potencia calorífica nominal 7,5 kW (temperatura de bulbo seco en el interior 20°C, temperatura de bulbo seco en el exterior 7°C, temperatura de bulbo húmedo en el exterior 6°C), diámetro de conexión de la tubería de líquido 3/8", diámetro de conexión de la tubería de gas 5/8", alimentación monofásica (230V/50Hz), SEER 7,11 (clase A++), SCOP 4,32 (clase A+), consumo de energía anual estacional en refrigeración 335 kWh, consumo de energía anual estacional en calefacción 1523 kWh, formado por una unidad interior de techo con descarga directa FHA71A9, con, caudal de aire en refrigeración a velocidad alta/media/baja: 20,5/17/14 m³/min, caudal de aire en calefacción a velocidad alta/media/baja: 20,5/17/14 m³/min, dimensiones 235x1270x690 mm, peso 32 kg, presión sonora en refrigeración a velocidad alta/media/baja: 38/36/34 dBA, presión sonora en calefacción a velocidad alta/media/baja: 38/36/34 dBA, potencia sonora 55 dBA, con señal de limpieza de filtro, filtro de aire de succión y bomba de drenaje, control remoto multifunción, color blanco, Madoka BRC1H52W, con programación semanal, posibilidad de seleccionar modo estándar o simplificado de hoteles, función marcha/dentención, cambio de modo de funcionamiento, limitación de la temperatura de consigna, selección de la velocidad del ventilador y funciones avanzadas a través de App para smartphone con conectividad Bluetooth Low Energy (BLE), y una unidad exterior RZAG71NV1, caudal de aire en refrigeración 68 m³/min, caudal de aire en calefacción 75 m³/min, gas refrigerante R-32, compresor swing, dimensiones 870x1100x460 mm, peso 81 kg, presión sonora en refrigeración 46 dBA, presión sonora en calefacción 48 dBA, potencia sonora 64 dBA, longitud máxima de tubería 55 m, diferencia máxima de altura entre la unidad exterior y la unidad interior 30 m. (material) | 1.000 | 5136905.48 | 5136905.48 |
| mt42dai900 | m | Cable bus de 2 hilos, de 0,5 mm² de sección por hilo (material) | 3.000 | 977.53 | 2932.59 |
| mt35aia090aa | m | Tubo rígido de PVC, enchufable, curvable en caliente, de color negro, de 16 mm de diámetro nominal, para canalización fija en superficie. Resistencia a la compresión 1250 N, resistencia al impacto 2 julios, temperatura de trabajo -5°C hasta 60°C, con grado de protección IP547, propiedades eléctricas: aislante, no propagador de la llama. Incluso abrazaderas, elementos de sujeción y accesorios (curvas, manguitos, tes, codos y curvas flexibles). (material) | 3.000 | 1394.10 | 4182.30 |
| mt42www085 | Ud | Kit de soportes de pared, formado por juego de escuadras de 50x45 cm y cuatro amortiguadores de caucho, con sus tacos, tornillos, tuercas y arandelas correspondientes. (material) | 1.000 | 23094.08 | 23094.08 |
| mo005 | h | Maestro 1ª instalador de climatización. (mano de obra) | 2.440 | 8556.75 | 20878.47 |
| mo104 | h | Ayudante instalador de climatización. (mano de obra) | 2.440 | 6212.96 | 15159.62 |
| % | % | Herramientas | 2 % | 5203152.54 | 104063.05 |
|  |  | Costes directos |  |  | 5307215.59 |
