# Boca de ventilación para interiores

- Propiedad del archivo: CYPE INGENIEROS, S.A.
- Formato: FIEBDC-3/2002
- Ámbito geográfico: Chile
- Divisa: CHL
- Costes indirectos: 3.00 %
- Gastos generales: 13.00 %
- Beneficio industrial: 6.00 %
- IVA: 19.00 %

## I Instalaciones

### IV Ventilación

#### IVM Ventilación mecánica

**IVM021** Ud Boca de ventilación para interiores.
Boca de ventilación para interiores, adecuada para extracción e impulsión, DucoVent Design "DAIKIN", con embellecedor circular, de 215 mm de diámetro y 52 mm de profundidad, color blanco RAL 9010, y conexión de 125 mm de diámetro.
Incluye: Replanteo. Colocación.
Criterio de medición de proyecto: Número de unidades previstas, según documentación gráfica de Proyecto.
Criterio de medición de obra: Se medirá el número de unidades realmente ejecutadas según especificaciones de Proyecto.

| Código | Ud | Descripción | Rendimiento | Precio | Importe |
|---|---|---|---|---|---|
| mt42dai974a | Ud | Boca de ventilación para interiores, adecuada para extracción e impulsión, DucoVent Design "DAIKIN", con embellecedor circular, de 215 mm de diámetro y 52 mm de profundidad, color blanco RAL 9010, y conexión de 125 mm de diámetro. (material) | 1.000 | 168623.44 | 168623.44 |
| mo005 | h | Maestro 1ª instalador de climatización. (mano de obra) | 0.184 | 8556.75 | 1574.44 |
| mo104 | h | Ayudante instalador de climatización. (mano de obra) | 0.184 | 6212.96 | 1143.18 |
| % | % | Herramientas | 2 % | 171341.06 | 3426.82 |
|  |  | Costes directos |  |  | 174767.88 |
