# Caldera a gas, doméstica, de condensación, mural, para calefacción y A.C.S

- Propiedad del archivo: CYPE Ingenieros S.A.
- Formato: FIEBDC-3/2016
- Programa: Generador de precios de la construcción. CYPE Ingenieros, S.A.
- Fecha: 17/05/2024
- Ámbito geográfico: Chile
- Divisa: CHL
- Costes indirectos: 3 %
- Gastos generales: 13 %
- Beneficio industrial: 6 %
- IVA: 19 %

## I Instalaciones

### IC Calefacción, refrigeración, climatización y A.C.S.

#### ICG Calderas a gas

**ICG232** Ud Caldera a gas, doméstica, de condensación, mural, para calefacción y A.C.S.
Caldera mural, de condensación, para calefacción y producción de A.C.S., modelo D2CND024A1A "DAIKIN", para gas natural y propano, potencia útil de 3,1 a 24 kW (50/30°C), caudal de A.C.S. 12 l/min para salto térmico de 30°C, caudal de A.C.S. 10,3 l/min para salto térmico de 35°C, dimensiones 590x400x256 mm, emisión de NOx clase 6, eficiencia energética clase A en calefacción, eficiencia energética clase A+ en calefacción con termostato modulante, eficiencia energética clase A en A.C.S., perfil de consumo XL en A.C.S., eficiencia al 30% de carga nominal 108,7%, potencia sonora 49 dBA, presión sonora a 1 m 39 dBA, con bomba de circulación de alta eficiencia con variador de frecuencia, vaso de expansión de 8 l, tecnología Premix que incorpora un ventilador con variador de frecuencia para alta modulación de la potencia (1:8), intercambiador de calor de fundición de aluminio, panel frontal con pantalla de led, mandos de ajuste de las temperaturas e indicador luminoso multicolor del estado de funcionamiento, sistema Lambda Gx que garantiza la combustión correcta actuando sobre la combinación óptima de aire y gas. Accesorios: kit estándar de evacuación de humos, modelo DRWTER60100AA; kit de válvulas, modelo DRVALVEKIC1AA. Totalmente montada, conexionada y probada.
Incluye: Replanteo. Presentación de los elementos. Montaje de la caldera y sus accesorios. Conexionado con las redes de conducción de agua, de gas, de salubridad y eléctrica, y con el ducto de evacuación de los productos de la combustión. Puesta en marcha.
Criterio de medición de proyecto: Número de unidades previstas, según documentación gráfica de Proyecto.
Criterio de medición de obra: Se medirá el número de unidades realmente ejecutadas según especificaciones de Proyecto.

| Código | Ud | Descripción | Rendimiento | Precio | Importe |
|---|---|---|---|---|---|
| mt38dai010a | Ud | Caldera mural, de condensación, para calefacción y producción de A.C.S., modelo D2CND024A1A "DAIKIN", para gas natural y propano, potencia útil de 3,1 a 24 kW (50/30°C), caudal de A.C.S. 12 l/min para salto térmico de 30°C, caudal de A.C.S. 10,3 l/min para salto térmico de 35°C, dimensiones 590x400x256 mm, emisión de NOx clase 6, eficiencia energética clase A en calefacción, eficiencia energética clase A+ en calefacción con termostato modulante, eficiencia energética clase A en A.C.S., perfil de consumo XL en A.C.S., eficiencia al 30% de carga nominal 108,7%, potencia sonora 49 dBA, presión sonora a 1 m 39 dBA, con bomba de circulación de alta eficiencia con variador de frecuencia, vaso de expansión de 8 l, tecnología Premix que incorpora un ventilador con variador de frecuencia para alta modulación de la potencia (1:8), intercambiador de calor de fundición de aluminio, panel frontal con pantalla de led, mandos de ajuste de las temperaturas e indicador luminoso multicolor del estado de funcionamiento, sistema Lambda Gx que garantiza la combustión correcta actuando sobre la combinación óptima de aire y gas. (material) | 1 | 2495323.87 | 2495323.870 |
| mt38dai002a | Ud | Kit estándar de evacuación de humos, modelo DRWTER60100AA "DAIKIN", para caldera mural. (material) | 1 | 106376.61 | 106376.610 |
| mt38dai001a | Ud | Kit de válvulas, modelo DRVALVEKIC1AA "DAIKIN", para caldera mural. (material) | 1 | 125614.94 | 125614.940 |
| mt38www012 | Ud | Material auxiliar para instalaciones de calefacción y A.C.S. (material) | 1 | 2376.5 | 2376.500 |
| mo004 | h | Maestro 1ª calefactor. (mano de obra) | 3.714 | 8556.75 | 31779.770 |
| mo103 | h | Ayudante calefactor. (mano de obra) | 3.714 | 6212.96 | 23074.933 |
| % | % | Herramientas | 2 % | 2784546.623 | 55690.932 |
|  |  | Costes directos |  |  | 2840237.555 |

## Recursos

**mt38dai010a** Ud Caldera mural, de condensación
Datos técnicos: Coste energético 1991.926 MJ; Emisión de CO2 152.427 kg
Residuos:
- embalaje: re150101 Envases de papel y cartón. (componente de residuo); rendimiento 2.298 kg; Código LER 15 01 01; Masa del elemento 1 kg; Volumen 0.001333 m3
- embalaje: re170201 Madera. (componente de residuo); rendimiento 0.621 kg; Código LER 17 02 01; Masa del elemento 1 kg; Volumen 0.000909 m3
