# Boca de ventilación para interiores

- Propiedad del archivo: CYPE Ingenieros S.A.
- Formato: FIEBDC-3/2016
- Programa: Generador de precios de la construcción. CYPE Ingenieros, S.A.
- Fecha: 17/05/2024
- Ámbito geográfico: Chile
- Divisa: CHL
- Costes indirectos: 3 %
- Gastos generales: 13 %
- Beneficio industrial: 6 %
- IVA: 19 %

## I Instalaciones

### IV Ventilación

#### IVM Ventilación mecánica

**IVM021** Ud Boca de ventilación para interiores.
Boca de ventilación para interiores, adecuada para extracción e impulsión, DucoVent Design "DAIKIN", con embellecedor circular, de 215 mm de diámetro y 52 mm de profundidad, color blanco RAL 9010, y conexión de 125 mm de diámetro.
Incluye: Replanteo. Colocación.
Criterio de medición de proyecto: Número de unidades previstas, según documentación gráfica de Proyecto.
Criterio de medición de obra: Se medirá el número de unidades realmente ejecutadas según especificaciones de Proyecto.

| Código | Ud | Descripción | Rendimiento | Precio | Importe |
|---|---|---|---|---|---|
| mt42dai974a | Ud | Boca de ventilación para interiores, adecuada para extracción e impulsión, DucoVent Design "DAIKIN", con embellecedor circular, de 215 mm de diámetro y 52 mm de profundidad, color blanco RAL 9010, y conexión de 125 mm de diámetro. (material) | 1 | 168623.44 | 168623.440 |
| mo005 | h | Maestro 1ª instalador de climatización. (mano de obra) | 0.184 | 8556.75 | 1574.442 |
| mo104 | h | Ayudante instalador de climatización. (mano de obra) | 0.184 | 6212.96 | 1143.185 |
| % | % | Herramientas | 2 % | 171341.067 | 3426.821 |
|  |  | Costes directos |  |  | 174767.888 |
