# Caja de distribución para ventilación

- Propiedad del archivo: CYPE Ingenieros S.A.
- Formato: FIEBDC-3/2016
- Programa: Generador de precios de la construcción. CYPE Ingenieros, S.A.
- Fecha: 17/05/2024
- Ámbito geográfico: Chile
- Divisa: CHL
- Costes indirectos: 3 %
- Gastos generales: 13 %
- Beneficio industrial: 6 %
- IVA: 19 %

## I Instalaciones

### IV Ventilación

#### IVM Ventilación mecánica

**IVM018** Ud Caja de distribución para ventilación.
Caja de distribución para ventilación, de techo, DucoFlex "DAIKIN", de 560x133x530 mm, con conexión de entrada de 180 mm de diámetro, 2 conexiones de salida de sección oblonga de 163x68 mm y 12 conexiones de salida de 63 mm de diámetro. Incluso elementos para suspensión del techo.
Incluye: Replanteo. Colocación y fijación de la caja de distribución. Conexionado de los ductos.
Criterio de medición de proyecto: Número de unidades previstas, según documentación gráfica de Proyecto.
Criterio de medición de obra: Se medirá el número de unidades realmente ejecutadas según especificaciones de Proyecto.

| Código | Ud | Descripción | Rendimiento | Precio | Importe |
|---|---|---|---|---|---|
| mt42dai980a | Ud | Caja de distribución para ventilación, de techo, DucoFlex "DAIKIN", de 560x133x530 mm, con conexión de entrada de 180 mm de diámetro, 2 conexiones de salida de sección oblonga de 163x68 mm y 12 conexiones de salida de 63 mm de diámetro. (material) | 1 | 315252.52 | 315252.520 |
| mt42www090 | Ud | Kit de soportes para suspensión del techo, formado por cuatro varillas roscadas de acero galvanizado, con sus tacos, tuercas y arandelas correspondientes. (material) | 1 | 26881.99 | 26881.990 |
| mo005 | h | Maestro 1ª instalador de climatización. (mano de obra) | 0.184 | 8556.75 | 1574.442 |
| mo104 | h | Ayudante instalador de climatización. (mano de obra) | 0.184 | 6212.96 | 1143.185 |
| % | % | Herramientas | 2 % | 344852.137 | 6897.043 |
|  |  | Costes directos |  |  | 351749.180 |
