# Terminal de ventilación, de pared

- Propiedad del archivo: CYPE Ingenieros S.A.
- Formato: FIEBDC-3/2016
- Programa: Generador de precios de la construcción. CYPE Ingenieros, S.A.
- Fecha: 04/10/2024
- Ámbito geográfico: Chile
- Divisa: CHL
- Costes indirectos: 3 %
- Gastos generales: 13 %
- Beneficio industrial: 6 %
- IVA: 19 %

## I Instalaciones

### IV Ventilación

#### IVM Ventilación mecánica

**IVM028** Ud Terminal de ventilación, de pared.
Terminal de ventilación, de pared, DucoFlex "DAIKIN", de 310x285x300 mm, color blanco RAL 9010, con malla de protección contra la entrada de hojas y pájaros y cuello de conexión para ducto de admisión o extracción de 160 mm de diámetro interior.
Incluye: Replanteo. Colocación.
Criterio de medición de proyecto: Número de unidades previstas, según documentación gráfica de Proyecto.
Criterio de medición de obra: Se medirá el número de unidades realmente ejecutadas según especificaciones de Proyecto.

| Código | Ud | Descripción | Rendimiento | Precio | Importe |
|---|---|---|---|---|---|
| mt42dai985a | Ud | Terminal de ventilación, de pared, DucoFlex "DAIKIN", de 310x285x300 mm, color blanco RAL 9010, con malla de protección contra la entrada de hojas y pájaros y cuello de conexión para ducto de admisión o extracción de 160 mm de diámetro interior. (material) | 1 | 258168.19 | 258168.190 |
| mo005 | h | Maestro 1ª instalador de climatización. (mano de obra) | 0.184 | 8553.61 | 1573.864 |
| mo104 | h | Ayudante instalador de climatización. (mano de obra) | 0.184 | 6210.68 | 1142.765 |
| % | % | Herramientas | 2 % | 260884.819 | 5217.696 |
|  |  | Costes directos |  |  | 266102.515 |
