# Ducto de poliestireno expandido

- Propiedad del archivo: CYPE Ingenieros S.A.
- Formato: FIEBDC-3/2016
- Programa: Generador de precios de la construcción. CYPE Ingenieros, S.A.
- Fecha: 17/05/2024
- Ámbito geográfico: Chile
- Divisa: CHL
- Costes indirectos: 3 %
- Gastos generales: 13 %
- Beneficio industrial: 6 %
- IVA: 19 %

## I Instalaciones

### IV Ventilación

#### IVV Ductos de admisión y extracción para ventilación

**IVV070** m Ducto de poliestireno expandido.
Ducto de ventilación, formado por tubo circular rígido liso de poliestireno expandido, adecuado para extracción e impulsión de aire al exterior, de 160 mm de diámetro interior, DucoFlex "DAIKIN", color gris, con pieza de conexión. Incluso material auxiliar para montaje y sujeción a la obra, accesorios y piezas especiales.
Incluye: Replanteo del recorrido del ducto y de la situación de los elementos de sujeción. Presentación de tubos, accesorios y piezas especiales. Fijación del material auxiliar para montaje y sujeción a la obra. Montaje, conexionado y comprobación de su correcto funcionamiento.
Criterio de medición de proyecto: Longitud medida según documentación gráfica de Proyecto.
Criterio de medición de obra: Se medirá la longitud realmente ejecutada según especificaciones de Proyecto.

| Código | Ud | Descripción | Rendimiento | Precio | Importe |
|---|---|---|---|---|---|
| mt42dai982b | Ud | Material auxiliar para montaje y sujeción a la obra de los ductos circulares rígidos lisos de poliestireno expandido de 160 mm de diámetro interior, DucoFlex "DAIKIN". (material) | 1 | 1832.87 | 1832.870 |
| mt42dai981p | m | Tubo circular rígido liso de poliestireno expandido, adecuado para extracción e impulsión de aire al exterior, de 160 mm de diámetro interior, DucoFlex "DAIKIN", color gris, con pieza de conexión, con el precio incrementado el 10% en concepto de accesorios y piezas especiales. (material) | 1 | 80645.99 | 80645.990 |
| mo011 | h | Maestro 1ª montador. (mano de obra) | 0.249 | 8556.75 | 2130.631 |
| mo080 | h | Ayudante montador. (mano de obra) | 0.125 | 6224.8 | 778.100 |
| % | % | Herramientas | 2 % | 85387.591 | 1707.752 |
|  |  | Costes directos |  |  | 87095.343 |
