# Sistema de elevación con electrobomba sumergible, "EBARA"

- Propiedad del archivo: CYPE INGENIEROS, S.A.
- Formato: FIEBDC-3/2002
- Ámbito geográfico: Chile
- Divisa: CHL
- Costes indirectos: 3.00 %
- Gastos generales: 13.00 %
- Beneficio industrial: 6.00 %
- IVA: 19.00 %

## U Urbanización interior del lote

### UA Alcantarillado

#### UAB Bombas de achique

**UAB011** Ud Sistema de elevación con electrobomba sumergible, "EBARA".
Electrobomba sumergible, para achique de aguas limpias o ligeramente cargadas, construida en acero inoxidable, modelo BEST ONE MA "EBARA", con una potencia de 0,25 kW y salida de impulsión roscada de 1 1/4", para una altura máxima de inmersión de 5 m, temperatura máxima del líquido conducido 35°C para uso doméstico y 40°C para otras aplicaciones y tamaño máximo de paso de sólidos 10 mm, con cuerpo de impulsión, filtro, impulsor, carcasa, tapa de motor y eje motor de acero inoxidable AISI 304, cierre mecánico con doble retén en cámara de aceite, motor asíncrono de 2 polos, aislamiento clase F, para alimentación monofásica a 230 V y 50 Hz de frecuencia, condensador y protección termoamperimétrica de rearme automático incorporados, protección IP68, con regulador de nivel incorporado y cable eléctrico de conexión de 5 metros con enchufe tipo shuko; conectada a ducto de impulsión de aguas residuales realizado con tubo de PVC. Incluso accesorios, uniones y piezas especiales para la instalación de la electrobomba.
Incluye: Replanteo. Colocación de la bomba. Colocación y fijación de tuberías y accesorios.
Criterio de medición de proyecto: Número de unidades previstas, según documentación gráfica de Proyecto.
Criterio de medición de obra: Se medirá el número de unidades realmente ejecutadas según especificaciones de Proyecto.

| Código | Ud | Descripción | Rendimiento | Precio | Importe |
|---|---|---|---|---|---|
| mt36bse020D | Ud | Electrobomba sumergible, para achique de aguas limpias o ligeramente cargadas, construida en acero inoxidable, modelo BEST ONE MA "EBARA", con una potencia de 0,25 kW y salida de impulsión roscada de 1 1/4", para una altura máxima de inmersión de 5 m, temperatura máxima del líquido conducido 35°C para uso doméstico y 40°C para otras aplicaciones y tamaño máximo de paso de sólidos 10 mm, con cuerpo de impulsión, filtro, impulsor, carcasa, tapa de motor y eje motor de acero inoxidable AISI 304, cierre mecánico con doble retén en cámara de aceite, motor asíncrono de 2 polos, aislamiento clase F, para alimentación monofásica a 230 V y 50 Hz de frecuencia, condensador y protección termoamperimétrica de rearme automático incorporados, protección IP68, con regulador de nivel incorporado y cable eléctrico de conexión de 5 metros con enchufe tipo shuko. (material) | 1.000 | 288362.23 | 288362.23 |
| mt36bom050r | m | Ducto de impulsión de aguas residuales realizado con tubo de PVC para presión de 10 atm, de 40 mm de diámetro, con extremo abocardado. (material) | 2.000 | 1604.67 | 3209.34 |
| mt36bom051r | Ud | Repercusión, por m de tubería, de accesorios, uniones y piezas especiales para tubo de PVC para presión de 10 atm, de 40 mm de diámetro. (material) | 2.000 | 481.22 | 962.44 |
| mt37vre010e | Ud | Válvula de retención, con rosca GAS de 1 1/4", "EBARA". (material) | 1.000 | 69151.61 | 69151.61 |
| mt37svc010i | Ud | Válvula de compuerta de latón fundido, para roscar, de 1 1/4". (material) | 1.000 | 9820.08 | 9820.08 |
| mt36bom020 | Ud | Accesorios para instalación de bomba sumergible portátil, para achique de aguas, instalada en cámara de inspección enterrada y conexión a la red de evacuación. (material) | 1.000 | 15524.54 | 15524.54 |
| mt36bom060b | Ud | Conexión a la red eléctrica de bomba sumergible portátil, para achique de aguas, instalada en cámara de inspección enterrada. (material) | 1.000 | 3457.58 | 3457.58 |
| mt37bce909a | Ud | Puesta en marcha de sistema de elevación de aguas residuales con electrobomba sumergible, "EBARA". (material) | 1.000 | 63619.48 | 63619.48 |
| mo008 | h | Maestro 1ª gasfitero. (mano de obra) | 0.981 | 8556.75 | 8394.17 |
| mo107 | h | Ayudante gasfitero. (mano de obra) | 0.981 | 6212.96 | 6094.91 |
| mo003 | h | Maestro 1ª electricista. (mano de obra) | 0.956 | 8556.75 | 8180.25 |
| % | % | Herramientas | 2 % | 476776.63 | 9535.53 |
|  |  | Costes directos |  |  | 486312.16 |
