# Sistema de elevación doméstico

- Propiedad del archivo: CYPE Ingenieros S.A.
- Formato: FIEBDC-3/2016
- Programa: Generador de precios de la construcción. CYPE Ingenieros, S.A.
- Fecha: 17/05/2024
- Ámbito geográfico: Chile
- Divisa: CHL
- Costes indirectos: 3 %
- Gastos generales: 13 %
- Beneficio industrial: 6 %
- IVA: 19 %

## I Instalaciones

### IS Evacuación de aguas

#### ISA Sistemas de elevación

**ISA010** Ud Sistema de elevación doméstico.
Cámara de inspección de polietileno de alta densidad, para saneamiento, modelo BEST BOX D "EBARA", de 40,5x27x36 cm, con salida normalizada de 1 1/4", entrada y salida suplementarias, respiradero con sistema antidesbordamiento, sistema de apertura para intervenciones rápidas, tapa estanca y una capacidad de 30 litros, con una bomba sumergible portátil, construida en acero inoxidable, para achique de aguas limpias o ligeramente cargadas, modelo BEST ONE M, con una potencia de 0,25 kW, para una altura máxima de inmersión de 5 m, temperatura máxima del líquido conducido 35°C para uso doméstico y 40°C para otras aplicaciones y tamaño máximo de paso de sólidos 10 mm, cuerpo de impulsión, filtro, impulsor, carcasa y tapa motor de acero inoxidable AISI 304, eje motor de acero inoxidable AISI 304, cierre mecánico con doble retén en cámara de aceite, motor asíncrono de 2 polos, aislamiento clase F, protección IP68, para alimentación monofásica a 230 V y 50 Hz de frecuencia, condensador y protección termoamperimétrica de rearme automático incorporados, con sistema de protección de la bomba por bajo nivel de agua y cable eléctrico de conexión de 5 metros con enchufe tipo shuko. Incluso accesorios, uniones y piezas especiales para la instalación de la electrobomba.
Incluye: Replanteo del recorrido de la tubería y de la situación del sistema de elevación. Colocación del sistema de elevación. Formación de agujeros o utilización de los ya existentes para el conexionado de tubos. Empalme y rejuntado de los colectores a la cámara de inspección o a las entradas y salidas ya existentes. Montaje, conexionado y comprobación de su correcto funcionamiento.
Criterio de medición de proyecto: Número de unidades previstas, según documentación gráfica de Proyecto.
Criterio de medición de obra: Se medirá el número de unidades realmente ejecutadas según especificaciones de Proyecto.

| Código | Ud | Descripción | Rendimiento | Precio | Importe |
|---|---|---|---|---|---|
| mt11ape020h | Ud | Cámara de inspección de polietileno de alta densidad, para saneamiento, modelo BEST BOX D "EBARA", de 40,5x27x36 cm, con salida normalizada de 1 1/4", entrada y salida suplementarias, respiradero con sistema antidesbordamiento, sistema de apertura para intervenciones rápidas, tapa estanca y una capacidad de 30 litros, con una bomba sumergible portátil, construida en acero inoxidable, para achique de aguas limpias o ligeramente cargadas, modelo BEST ONE M, con una potencia de 0,25 kW, para una altura máxima de inmersión de 5 m, temperatura máxima del líquido conducido 35°C para uso doméstico y 40°C para otras aplicaciones y tamaño máximo de paso de sólidos 10 mm, cuerpo de impulsión, filtro, impulsor, carcasa y tapa motor de acero inoxidable AISI 304, eje motor de acero inoxidable AISI 304, cierre mecánico con doble retén en cámara de aceite, motor asíncrono de 2 polos, aislamiento clase F, protección IP68, para alimentación monofásica a 230 V y 50 Hz de frecuencia, condensador y protección termoamperimétrica de rearme automático incorporados, con sistema de protección de la bomba por bajo nivel de agua y cable eléctrico de conexión de 5 metros con enchufe tipo shuko. (material) | 1 | 890362.96 | 890362.960 |
| mt37vre010e | Ud | Válvula de retención, con rosca GAS de 1 1/4", "EBARA". (material) | 1 | 69151.61 | 69151.610 |
| mt37svc010i | Ud | Válvula de compuerta de latón fundido, para roscar, de 1 1/4". (material) | 1 | 9820.08 | 9820.080 |
| mt36bom050r | m | Ducto de impulsión de aguas residuales realizado con tubo de PVC para presión de 10 atm, de 40 mm de diámetro, con extremo abocardado. (material) | 2 | 1604.67 | 3209.340 |
| mt36bom051r | Ud | Repercusión, por m de tubería, de accesorios, uniones y piezas especiales para tubo de PVC para presión de 10 atm, de 40 mm de diámetro. (material) | 2 | 481.22 | 962.440 |
| mo008 | h | Maestro 1ª gasfitero. (mano de obra) | 0.617 | 8556.75 | 5279.515 |
| % | % | Herramientas | 2 % | 978785.945 | 19575.719 |
|  |  | Costes directos |  |  | 998361.664 |

## Recursos

**mt11ape020h** Ud Cámara de inspección de polietileno de alta densidad
Datos técnicos: Coste energético 831.960 MJ; Emisión de CO2 47.169 kg
Residuos:
- embalaje: re150101 Envases de papel y cartón. (componente de residuo); rendimiento 1.598 kg; Código LER 15 01 01; Masa del elemento 1 kg; Volumen 0.001333 m3

**mt37vre010e** Ud Válvula de retención, con rosca GAS de 1 1/4", "EBARA"
Datos técnicos: Coste energético 141.057 MJ; Emisión de CO2 8.849 kg
Residuos:
- embalaje: re150101 Envases de papel y cartón; rendimiento 0.072 kg

**mt37svc010i** Ud Válvula de compuerta de latón fundido, para roscar, de 1 1/4"
Datos técnicos: Coste energético 685.269 MJ; Emisión de CO2 46.081 kg
Residuos:
- embalaje: re150101 Envases de papel y cartón; rendimiento 0.072 kg
