# Perfilado y refino de taludes, con medios mecánicos

- Propiedad del archivo: CYPE INGENIEROS, S.A.
- Formato: FIEBDC-3/2002
- Ámbito geográfico: Chile
- Divisa: CHL
- Costes indirectos: 3.00 %
- Gastos generales: 13.00 %
- Beneficio industrial: 6.00 %
- IVA: 19.00 %

## A Movimientos de tierra

### AC Movimiento de tierras en obra civil

#### ACP Perfilados, refinos y rasanteos

**ACP010** m² Perfilado y refino de taludes, con medios mecánicos.
Perfilado y refino de taludes de desmonte, de hasta 3 m de altura, en tierra, con medios mecánicos.
Incluye: Preparación de la zona de trabajo. Situación de los puntos topográficos. Ejecución del perfilado y del refino.
Criterio de medición de proyecto: Superficie medida según documentación gráfica de Proyecto.
Criterio de medición de obra: Se medirá la superficie realmente ejecutada según especificaciones de Proyecto.

| Código | Ud | Descripción | Rendimiento | Precio | Importe |
|---|---|---|---|---|---|
| mq01mot010a | h | Motoniveladora de 141 kW. (maquinaria) | 0.002 | 48303.74 | 96.61 |
| % | % | Herramientas | 2 % | 96.61 | 1.93 |
|  |  | Costes directos |  |  | 98.54 |
