# Relleno de zanjas, con áridos reciclados

- Propiedad del archivo: CYPE INGENIEROS, S.A.
- Formato: FIEBDC-3/2002
- Ámbito geográfico: Chile
- Divisa: CHL
- Costes indirectos: 3.00 %
- Gastos generales: 13.00 %
- Beneficio industrial: 6.00 %
- IVA: 19.00 %

## A Movimientos de tierra

### AC Movimiento de tierras en obra civil

#### ACR Extendidos, rellenos y compactaciones

**ACR021** m³ Relleno de zanjas, con áridos reciclados.
Relleno de zanjas con arena de material reciclado mixto de hormigón y cerámica de 0 a 5 mm de diámetro, y compactación en tongadas sucesivas de 25 cm de espesor máximo con bandeja vibrante de guiado manual.
Incluye: Extendido del material de relleno en tongadas de espesor uniforme. Humectación o desecación de cada tongada. Compactación.
Criterio de medición de proyecto: Volumen medido sobre las secciones teóricas de la excavación, según documentación gráfica de Proyecto.
Criterio de medición de obra: Se medirá, en perfil compactado, el volumen realmente ejecutado según especificaciones de Proyecto, sin incluir los incrementos por excesos de excavación no autorizados.

| Código | Ud | Descripción | Rendimiento | Precio | Importe |
|---|---|---|---|---|---|
| mt01aro020d | t | Arena de material reciclado mixto de hormigón y cerámica, de granulometría comprendida entre 0 y 5 mm, suministrada mediante camión. (material) | 1.850 | 5568.22 | 10301.21 |
| mq02cia020j | h | Camión cisterna, de 8 m³ de capacidad. (maquinaria) | 0.006 | 75655.95 | 453.94 |
| mq02rod010d | h | Bandeja vibrante de guiado manual, de 300 kg, anchura de trabajo 70 cm, reversible. (maquinaria) | 0.165 | 4553.87 | 751.39 |
| mo087 | h | Ayudante construcción de obra civil. (mano de obra) | 1.338 | 6224.80 | 8328.78 |
| % | % | Herramientas | 2 % | 19835.32 | 396.71 |
|  |  | Costes directos |  |  | 20232.03 |
